# Cabo elétrico

- Propriedade do ficheiro: CYPE INGENIEROS, S.A.
- Formato: FIEBDC-3/2002
- Âmbito geográfico: Brasil
- Moeda: BRL
- Custos indiretos: 3.00 %
- Despesas gerais: 13.00 %
- Lucro: 6.00 %
- IVA: 17.00 %

## I Instalações

### IM Domóticas e inmóticas

#### IMK Componentes do sistema KNX

**IMK920** m Cabo elétrico.
Cabo unipolar H07V-U, sendo a sua tensão atribuída de 450/750 V, reação ao fogo classe Eca, com condutor unifilar de cobre classe 1 de 4 mm² de seção, com isolamento de PVC. Inclusive acessórios e elementos de fixação.
Inclui: Colocação de cabos. Ligação.
Critério de medição de projeto: Comprimento medido segundo documentação gráfica de Projeto.
Critério de quantitativos de obra: Medir-se-á o comprimento realmente executado segundo especificações de Projeto.

| Código | Un | Descrição | Rendimento | Preço | Importância |
|---|---|---|---|---|---|
| mt35cep010ac | m | Cabo unipolar H07V-U, sendo a sua tensão atribuída de 450/750 V, reação ao fogo classe Eca segundo NP EN 50575, com condutor unifilar de cobre classe 1 de 4 mm² de seção, com isolamento de PVC. (material) | 1.000 | 4.14 | 4.14 |
| mo003 | h | Eletricista. (mão de obra) | 0.011 | 40.91 | 0.45 |
| mo102 | h | Ajudante de eletricista. (mão de obra) | 0.011 | 30.78 | 0.34 |
| % | % | Custos diretos complementares | 2 % | 4.93 | 0.10 |
|  |  | Custos diretos |  |  | 5.03 |
