# Acoplador de bus KNX

- Propriedade do ficheiro: CYPE INGENIEROS, S.A.
- Formato: FIEBDC-3/2002
- Âmbito geográfico: Brasil
- Moeda: BRL
- Custos indiretos: 3.00 %
- Despesas gerais: 13.00 %
- Lucro: 6.00 %
- IVA: 17.00 %

## I Instalações

### IM Domóticas e inmóticas

#### IMK Componentes do sistema KNX

**IMK050** Un Acoplador de bus KNX.
Acoplador de bus com protocolo de comunicação KNX. Em montagem embutido.
Critérios considerados na determinação do preço da unidade de obra: O preço não inclui a caixa para mecanismo embutido.
Inclui: Montagem e ligação.
Critério de medição de projeto: Número de unidades previstas, segundo documentação gráfica de Projeto.
Critério de quantitativos de obra: Medir-se-á o número de unidades realmente executadas segundo especificações de Projeto.

| Código | Un | Descrição | Rendimento | Preço | Importância |
|---|---|---|---|---|---|
| mt35dac100a | Un | Acoplador de bus com protocolo de comunicação KNX, com borne de ligação e derivação, para embutir. (material) | 1.000 | 478.74 | 478.74 |
| mo003 | h | Eletricista. (mão de obra) | 0.168 | 40.91 | 6.87 |
| mo102 | h | Ajudante de eletricista. (mão de obra) | 0.168 | 30.78 | 5.17 |
| mo123 | h | Especialista na colocação em funcionamento de instalações. (mão de obra) | 0.337 | 45.41 | 15.30 |
| % | % | Custos diretos complementares | 2 % | 506.08 | 10.12 |
|  |  | Custos diretos |  |  | 516.20 |
