# Luminária de emergência com lâmpada LED, em zonas comuns

- Propriedade do ficheiro: CYPE INGENIEROS, S.A.
- Formato: FIEBDC-3/2002
- Âmbito geográfico: Brasil
- Moeda: BRL
- Custos indiretos: 3.00 %
- Despesas gerais: 13.00 %
- Lucro: 6.00 %
- IVA: 17.00 %

## I Instalações

### IO Contra incêndios

#### IOA Iluminação de emergência

**IOA021** Un Luminária de emergência com lâmpada LED, em zonas comuns.
Luminária de emergência, de 2,2 W, com lâmpada LED não substituível, fluxo luminoso 200 lúmens, carcaça de 210x110x41 mm, isolamento classe II, graus de proteção IP42 e IK07, com baterias de Ni-Cd, autonomia de 1 h, alimentação a 220/240 V e 50-60 Hz e piloto luminoso indicador de carga cor verde, em zonas comuns. Instalação em superfície. Inclusive acessórios e elementos de fixação.
Inclui: Marcação. Fixação e nivelação. Montagem, ligação e verificação do seu correto funcionamento.
Critério de medição de projeto: Número de unidades previstas, segundo documentação gráfica de Projeto.
Critério de quantitativos de obra: Medir-se-á o número de unidades realmente executadas segundo especificações de Projeto.

| Código | Un | Descrição | Rendimento | Preço | Importância |
|---|---|---|---|---|---|
| mt34aem111i | Un | Luminária de emergência, de 2,2 W, com lâmpada LED não substituível, fluxo luminoso 200 lúmens, carcaça de 210x110x41 mm, isolamento classe II, graus de proteção IP42 e IK07, com baterias de Ni-Cd, autonomia de 1 h, alimentação a 220/240 V e 50-60 Hz e piloto luminoso indicador de carga cor verde. Inclusive acessórios e elementos de fixação. (material) | 1.000 | 472.80 | 472.80 |
| mo003 | h | Eletricista. (mão de obra) | 0.168 | 40.91 | 6.87 |
| mo102 | h | Ajudante de eletricista. (mão de obra) | 0.168 | 30.78 | 5.17 |
| % | % | Custos diretos complementares | 2 % | 484.84 | 9.70 |
|  |  | Custos diretos |  |  | 494.54 |
