# Filtro

- Propriedade do ficheiro: CYPE INGENIEROS, S.A.
- Formato: FIEBDC-3/2002
- Âmbito geográfico: Brasil
- Moeda: BRL
- Custos indiretos: 3.00 %
- Despesas gerais: 13.00 %
- Lucro: 6.00 %
- IVA: 17.00 %

## I Instalações

### IO Contra incêndios

#### IOB Redes de incêndio

**IOB026** Un Filtro.
Filtro de retenção de resíduos de ferro fundido dúctil, com peneiro de aço inoxidável, união com flanges, de 8" de diâmetro, PN=16 bar.
Inclui: Montagem, ligação e verificação do seu correto funcionamento.
Critério de medição de projeto: Número de unidades previstas, segundo documentação gráfica de Projeto.
Critério de quantitativos de obra: Medir-se-á o número de unidades realmente executadas segundo especificações de Projeto.

| Código | Un | Descrição | Rendimento | Preço | Importância |
|---|---|---|---|---|---|
| mt41svc100g | Un | Filtro de retenção de resíduos de ferro fundido dúctil, com peneiro de aço inoxidável, união com flanges, de 8" de diâmetro, PN=16 bar. (material) | 1.000 | 3632.97 | 3632.97 |
| mt41www030 | Un | Material auxiliar para instalações contra incêndios. (material) | 1.000 | 9.38 | 9.38 |
| mo008 | h | Encanador. (mão de obra) | 0.452 | 40.91 | 18.49 |
| mo107 | h | Ajudante de encanador. (mão de obra) | 0.452 | 30.78 | 13.91 |
| % | % | Custos diretos complementares | 2 % | 3674.75 | 73.50 |
|  |  | Custos diretos |  |  | 3748.25 |
