# Ramal de ligação

- Propriedade do ficheiro: CYPE INGENIEROS, S.A.
- Formato: FIEBDC-3/2002
- Âmbito geográfico: Brasil
- Moeda: BRL
- Custos indiretos: 3.00 %
- Despesas gerais: 13.00 %
- Lucro: 6.00 %
- IVA: 17.00 %

## I Instalações

### IO Contra incêndios

#### IOB Redes de incêndio

**IOB010** Un Ramal de ligação.
Ramal de ligação para abastecimento de água contra incêndios de 4 m de comprimento, que une a rede geral de distribuição de água potável ou a rede geral de distribuição de água contra incêndios da empresa abastecedora com a instalação de proteção contra incêndios, formado por tubulação de aço galvanizado, de 1 1/2" DN 40 mm de diâmetro colocada sobre leito de areia de 15 cm de espessura, no fundo da vala previamente escavada, devidamente compactada e nivelada com compactador (tipo sapo) de condução manual, enchimento lateral compactando até metade do diâmetro do tubo e posterior enchimento com a mesma areia até 10 cm por cima da geratriz superior do tubo. Inclusive armário certificado pela Empresa Abastecedora para a sua colocação na fachada, registro de gaveta de ferro fundido com barra metálica, ligação com macho roscado, peças especiais e flange cega.
Critérios considerados na determinação do preço da unidade de obra: O preço não inclui a remoção do piso existente, a escavação, o enchimento principal nem a reposição posterior do piso.
Inclui: Implantação do traçado do ramal de ligação. Disposição doa tubos. Descarga da areia no fundo da vala. Colocação de tubos. Execução do enchimento envolvente. Colocação do armário na fachada. Montagem, ligação e verificação do seu correto funcionamento.
Critério de medição de projeto: Número de unidades previstas, segundo documentação gráfica de Projeto.
Critério de quantitativos de obra: Medir-se-á o número de unidades realmente executadas segundo especificações de Projeto.

| Código | Un | Descrição | Rendimento | Preço | Importância |
|---|---|---|---|---|---|
| mt01ara010a | m³ | Areia com granulometria de 0 a 5 mm de diâmetro, limpa. (material) | 0.505 | 40.28 | 20.34 |
| mt41aco010f | m | Ramal de ligação de aço galvanizado com solda, 1 1/2" DN 40 mm. Inclusive registro de gaveta de ferro fundido com barra metálica, ligação com macho roscado, peças especiais e flange cega. (material) | 4.200 | 64.23 | 269.77 |
| mt41aco040 | Un | Armário metálico para ligação de água contra incêndios com porta cega e fechadura especial de seção quadrada, certificado pela Empresa Abastecedora. (material) | 1.000 | 1079.81 | 1079.81 |
| mq02rop020 | h | Apiloador (Saltitão) de condução manual, de 80 kg, com placa de 30x30 cm. (equipamento) | 0.439 | 14.42 | 6.33 |
| mo113 | h | Auxiliar de serviços gerais. (mão de obra) | 0.174 | 27.81 | 4.84 |
| mo008 | h | Encanador. (mão de obra) | 11.299 | 40.91 | 462.24 |
| mo107 | h | Ajudante de encanador. (mão de obra) | 6.779 | 30.78 | 208.66 |
| % | % | Custos diretos complementares | 4 % | 2051.99 | 82.08 |
|  |  | Custos diretos |  |  | 2134.07 |
