# Hidrante urbano urbano enterrado

- Propriedade do ficheiro: CYPE INGENIEROS, S.A.
- Formato: FIEBDC-3/2002
- Âmbito geográfico: Brasil
- Moeda: BRL
- Custos indiretos: 3.00 %
- Despesas gerais: 13.00 %
- Lucro: 6.00 %
- IVA: 17.00 %

## I Instalações

### IO Contra incêndios

#### IOB Redes de incêndio

**IOB045** Un Hidrante urbano urbano enterrado.
Hidrante urbano urbano urbano urbano urbano subterrâneo, de 4" DN 100 mm de diâmetro, com uma saída de 4" DN 100 mm, nípel. Inclusive elementos de fixação.
Inclui: Marcação. Montagem, ligação e verificação do seu correto funcionamento.
Critério de medição de projeto: Número de unidades previstas, segundo documentação gráfica de Projeto.
Critério de quantitativos de obra: Medir-se-á o número de unidades realmente executadas segundo especificações de Projeto.

| Código | Un | Descrição | Rendimento | Preço | Importância |
|---|---|---|---|---|---|
| mt41hid030wa | Un | Hidrante urbano urbano subterrâneo, de 4" DN 100 mm de diâmetro, com uma saída de 4" DN 100 mm, nípel. Inclusive elementos de fixação. (material) | 1.000 | 2212.14 | 2212.14 |
| mo008 | h | Encanador. (mão de obra) | 0.847 | 40.91 | 34.65 |
| mo107 | h | Ajudante de encanador. (mão de obra) | 0.847 | 30.78 | 26.07 |
| % | % | Custos diretos complementares | 2 % | 2272.86 | 45.46 |
|  |  | Custos diretos |  |  | 2318.32 |
