# Fonte de alimentação suplementar

- Propriedade do ficheiro: CYPE INGENIEROS, S.A.
- Formato: FIEBDC-3/2002
- Âmbito geográfico: Brasil
- Moeda: BRL
- Custos indiretos: 3.00 %
- Despesas gerais: 13.00 %
- Lucro: 6.00 %
- IVA: 17.00 %

## I Instalações

### IO Contra incêndios

#### IOD Deteção e alarme

**IOD007** Un Fonte de alimentação suplementar.
Fonte de alimentação estabilizada, com saída de 24 Vcc e 2,5 A, composta por caixa metálica e módulo de alimentação, rectificador de corrente e carregador de bateria, com grau de proteção IP30. Inclusive baterias.
Inclui: Marcação. Fixação ao paramento. Colocação das baterias. Montagem, ligação e verificação do seu correto funcionamento.
Critério de medição de projeto: Número de unidades previstas, segundo documentação gráfica de Projeto.
Critério de quantitativos de obra: Medir-se-á o número de unidades realmente executadas segundo especificações de Projeto.

| Código | Un | Descrição | Rendimento | Preço | Importância |
|---|---|---|---|---|---|
| mt41pig200b | Un | Fonte de alimentação estabilizada, com saída de 24 Vcc e 2,5 A, composta por caixa metálica e módulo de alimentação, rectificador de corrente e carregador de bateria, com grau de proteção IP30. (material) | 1.000 | 1110.82 | 1110.82 |
| mt41rte030b | Un | Bateria de 12 V e 2,1 Ah. (material) | 2.000 | 129.92 | 259.84 |
| mo006 | h | Instalador de redes e equipamentos de detecção e segurança. (mão de obra) | 0.561 | 40.91 | 22.95 |
| mo105 | h | Ajudante de instalador de redes e equipamentos de detecção e segurança. (mão de obra) | 0.561 | 30.78 | 17.27 |
| % | % | Custos diretos complementares | 2 % | 1410.88 | 28.22 |
|  |  | Custos diretos |  |  | 1439.10 |
