# Detector linear de fumo, convencional

- Propriedade do ficheiro: CYPE INGENIEROS, S.A.
- Formato: FIEBDC-3/2002
- Âmbito geográfico: Brasil
- Moeda: BRL
- Custos indiretos: 3.00 %
- Despesas gerais: 13.00 %
- Lucro: 6.00 %
- IVA: 17.00 %

## I Instalações

### IO Contra incêndios

#### IOD Deteção e alarme

**IOD009** Un Detector linear de fumo, convencional.
Detector linear de fumo, de infravermelhos, convencional, com refletor, para uma cobertura máxima de 50 m de comprimento e 15 m de largura, composto por unidade emissora/receptora e elemento refletor, para alimentação de 10,2 a 24 Vcc, com led indicador de ação. Inclusive elementos de fixação.
Inclui: Marcação. Fixação ao paramento. Montagem, ligação e verificação do seu correto funcionamento.
Critério de medição de projeto: Número de unidades previstas, segundo documentação gráfica de Projeto.
Critério de quantitativos de obra: Medir-se-á o número de unidades realmente executadas segundo especificações de Projeto.

| Código | Un | Descrição | Rendimento | Preço | Importância |
|---|---|---|---|---|---|
| mt41pig180a | Un | Detector linear de fumo, de infravermelhos, convencional, com refletor, para uma cobertura máxima de 50 m de comprimento e 15 m de largura, composto por unidade emissora/receptora e elemento refletor, para alimentação de 10,2 a 24 Vcc, com led indicador de ação, segundo EN 54-12. Inclusive elementos de fixação. (material) | 1.000 | 4136.90 | 4136.90 |
| mo006 | h | Instalador de redes e equipamentos de detecção e segurança. (mão de obra) | 1.122 | 40.91 | 45.90 |
| mo105 | h | Ajudante de instalador de redes e equipamentos de detecção e segurança. (mão de obra) | 1.122 | 30.78 | 34.54 |
| % | % | Custos diretos complementares | 2 % | 4217.34 | 84.35 |
|  |  | Custos diretos |  |  | 4301.69 |
