# Cablagem

- Propriedade do ficheiro: CYPE INGENIEROS, S.A.
- Formato: FIEBDC-3/2002
- Âmbito geográfico: Brasil
- Moeda: BRL
- Custos indiretos: 3.00 %
- Despesas gerais: 13.00 %
- Lucro: 6.00 %
- IVA: 17.00 %

## I Instalações

### IO Contra incêndios

#### IOD Deteção e alarme

**IOD030** m Cablagem.
Cablagem formada por cabo unipolar H07V-U, sendo a sua tensão atribuída de 450/750 V, reação ao fogo classe Eca, com condutor unifilar de cobre classe 1 de 1,5 mm² de seção, com isolamento de PVC. Inclusive quantos acessórios sejam necessários para a sua correta instalação.
Inclui: Colocação de cabos.
Critério de medição de projeto: Comprimento medido segundo documentação gráfica de Projeto.
Critério de quantitativos de obra: Medir-se-á o comprimento realmente executado segundo especificações de Projeto.

| Código | Un | Descrição | Rendimento | Preço | Importância |
|---|---|---|---|---|---|
| mt35cep010aa | m | Cabo unipolar H07V-U, sendo a sua tensão atribuída de 450/750 V, reação ao fogo classe Eca segundo NP EN 50575, com condutor unifilar de cobre classe 1 de 1,5 mm² de seção, com isolamento de PVC. (material) | 1.000 | 0.52 | 0.52 |
| mo006 | h | Instalador de redes e equipamentos de detecção e segurança. (mão de obra) | 0.022 | 40.91 | 0.90 |
| mo105 | h | Ajudante de instalador de redes e equipamentos de detecção e segurança. (mão de obra) | 0.022 | 30.78 | 0.68 |
| % | % | Custos diretos complementares | 2 % | 2.10 | 0.04 |
|  |  | Custos diretos |  |  | 2.14 |
