# Extintor portátil de pó químico ABC polivalente, com pressão incorporada

- Propriedade do ficheiro: CYPE INGENIEROS, S.A.
- Formato: FIEBDC-3/2002
- Âmbito geográfico: Brasil
- Moeda: BRL
- Custos indiretos: 3.00 %
- Despesas gerais: 13.00 %
- Lucro: 6.00 %
- IVA: 17.00 %

## I Instalações

### IO Contra incêndios

#### IOX Extintores

**IOX110** Un Extintor portátil de pó químico ABC polivalente, com pressão incorporada.
Extintor portátil de pó químico ABC polivalente, pressurizado com nitrogénio, com 1 kg de agente extintor, de eficácia 5A-21B, com corpo de aço com revestimento interior resistente à corrosão e acabamento exterior com tinta epóxi cor vermelho, tubo sonda, válvula de palanca, arruela de segurança, manômetro e casquilho difusor. Inclusive suporte e acessórios de montagem.
Inclui: Colocação e fixação do suporte. Colocação do extintor.
Critério de medição de projeto: Número de unidades previstas, segundo documentação gráfica de Projeto.
Critério de quantitativos de obra: Medir-se-á o número de unidades realmente colocadas segundo especificações de Projeto.

| Código | Un | Descrição | Rendimento | Preço | Importância |
|---|---|---|---|---|---|
| mt41ixi110a | Un | Extintor portátil de pó químico ABC polivalente, pressurizado com nitrogénio, com 1 kg de agente extintor, de eficácia 5A-21B, com corpo de aço com revestimento interior resistente à corrosão e acabamento exterior com tinta epóxi cor vermelho, tubo sonda, válvula de palanca, arruela de segurança, manômetro e casquilho difusor, com suporte e acessórios de montagem. (material) | 1.000 | 148.68 | 148.68 |
| mo113 | h | Auxiliar de serviços gerais. (mão de obra) | 0.505 | 27.81 | 14.04 |
| % | % | Custos diretos complementares | 2 % | 162.72 | 3.25 |
|  |  | Custos diretos |  |  | 165.97 |
