# Extintor automático de pó químico ABC polivalente, com pressão incorporada

- Propriedade do ficheiro: CYPE INGENIEROS, S.A.
- Formato: FIEBDC-3/2002
- Âmbito geográfico: Brasil
- Moeda: BRL
- Custos indiretos: 3.00 %
- Despesas gerais: 13.00 %
- Lucro: 6.00 %
- IVA: 17.00 %

## I Instalações

### IO Contra incêndios

#### IOX Extintores

**IOX120** Un Extintor automático de pó químico ABC polivalente, com pressão incorporada.
Extintor automático de pó químico ABC polivalente, pressurizado com nitrogénio, com 6 kg de agente extintor, com corpo de aço com revestimento interior resistente à corrosão e acabamento exterior com tinta epóxi cor vermelho, tubo sonda, válvula de palanca, arruela de segurança, manômetro, casquilho difusor, corrente de aço e ampola fusível por temperatura. Inclusive acessórios de montagem.
Inclui: Colocação do extintor.
Critério de medição de projeto: Número de unidades previstas, segundo documentação gráfica de Projeto.
Critério de quantitativos de obra: Medir-se-á o número de unidades realmente colocadas segundo especificações de Projeto.

| Código | Un | Descrição | Rendimento | Preço | Importância |
|---|---|---|---|---|---|
| mt41ixi120a | Un | Extintor automático de pó químico ABC polivalente, pressurizado com nitrogénio, com 6 kg de agente extintor, com corpo de aço com revestimento interior resistente à corrosão e acabamento exterior com tinta epóxi cor vermelho, tubo sonda, válvula de palanca, arruela de segurança, manômetro, casquilho difusor, corrente de aço e ampola fusível por temperatura, com acessórios de montagem. (material) | 1.000 | 383.22 | 383.22 |
| mo113 | h | Auxiliar de serviços gerais. (mão de obra) | 0.673 | 27.81 | 18.72 |
| % | % | Custos diretos complementares | 2 % | 401.94 | 8.04 |
|  |  | Custos diretos |  |  | 409.98 |
