# Extintor móvel de neve carbónica CO2

- Propriedade do ficheiro: CYPE INGENIEROS, S.A.
- Formato: FIEBDC-3/2002
- Âmbito geográfico: Brasil
- Moeda: BRL
- Custos indiretos: 3.00 %
- Despesas gerais: 13.00 %
- Lucro: 6.00 %
- IVA: 17.00 %

## I Instalações

### IO Contra incêndios

#### IOX Extintores

**IOX220** Un Extintor móvel de neve carbónica CO2.
Extintor móvel de neve carbónica CO2, com uma garrafa de 10 kg de agente extintor, de eficácia 89B, móvel, corpo de aço com acabamento exterior com tinta epóxi cor vermelho, válvula de palanca, arruela de segurança, mangueira e trompa difusora.
Inclui: Colocação do extintor.
Critério de medição de projeto: Número de unidades previstas, segundo documentação gráfica de Projeto.
Critério de quantitativos de obra: Medir-se-á o número de unidades realmente colocadas segundo especificações de Projeto.

| Código | Un | Descrição | Rendimento | Preço | Importância |
|---|---|---|---|---|---|
| mt41ixo120a | Un | Extintor móvel de neve carbónica CO2, com uma garrafa de 10 kg de agente extintor, de eficácia 89B, móvel, corpo de aço com acabamento exterior com tinta epóxi cor vermelho, válvula de palanca, arruela de segurança, mangueira e trompa difusora. (material) | 1.000 | 1370.95 | 1370.95 |
| mo113 | h | Auxiliar de serviços gerais. (mão de obra) | 0.168 | 27.81 | 4.67 |
| % | % | Custos diretos complementares | 2 % | 1375.62 | 27.51 |
|  |  | Custos diretos |  |  | 1403.13 |
