# Válvula de arejamento

- Propriedade do ficheiro: CYPE INGENIEROS, S.A.
- Formato: FIEBDC-3/2002
- Âmbito geográfico: Brasil
- Moeda: BRL
- Custos indiretos: 3.00 %
- Despesas gerais: 13.00 %
- Lucro: 6.00 %
- IVA: 17.00 %

## I Instalações

### IS Drenagem de águas

#### ISB Tubos de queda

**ISB043** Un Válvula de arejamento.
Válvula de ventilação de PVC, de 110 mm de diâmetro, para tubulação de ventilação primária ou secundária, ligada ao extremo superior do tubo de queda com união à pressão com junta elástica.
Inclui: Marcação. Montagem e ligação.
Critério de medição de projeto: Número de unidades previstas, segundo documentação gráfica de Projeto.
Critério de quantitativos de obra: Medir-se-á o número de unidades realmente executadas segundo especificações de Projeto.

| Código | Un | Descrição | Rendimento | Preço | Importância |
|---|---|---|---|---|---|
| mt36vpj010e | Un | Válvula de ventilação de PVC, de 110 mm de diâmetro, para tubulação de ventilação primária ou secundária. (material) | 1.000 | 535.15 | 535.15 |
| mo008 | h | Encanador. (mão de obra) | 0.227 | 40.91 | 9.29 |
| mo107 | h | Ajudante de encanador. (mão de obra) | 0.227 | 30.78 | 6.99 |
| % | % | Custos diretos complementares | 2 % | 551.43 | 11.03 |
|  |  | Custos diretos |  |  | 562.46 |
