# Válvula de arejamento

- Propriedade do ficheiro: CYPE INGENIEROS, S.A.
- Formato: FIEBDC-3/2002
- Âmbito geográfico: Brasil
- Moeda: BRL
- Custos indiretos: 3.00 %
- Despesas gerais: 13.00 %
- Lucro: 6.00 %
- IVA: 17.00 %

## I Instalações

### IS Drenagem de águas

#### ISB Tubos de queda

**ISB043** Un Válvula de arejamento.
Válvula de ventilação de ABS, de 90 mm de diâmetro, com diafragma, grelha de proteção contra a entrada de insetos e junta elástica de borracha, ligada ao extremo superior do tubo de queda com união à pressão com junta elástica.
Inclui: Marcação. Montagem e ligação.
Critério de medição de projeto: Número de unidades previstas, segundo documentação gráfica de Projeto.
Critério de quantitativos de obra: Medir-se-á o número de unidades realmente executadas segundo especificações de Projeto.

| Código | Un | Descrição | Rendimento | Preço | Importância |
|---|---|---|---|---|---|
| mt36vag010e | Un | Válvula de ventilação de ABS, de 90 mm de diâmetro, com diafragma, grelha de proteção contra a entrada de insetos e junta elástica de borracha. (material) | 1.000 | 187.85 | 187.85 |
| mo008 | h | Encanador. (mão de obra) | 0.227 | 40.91 | 9.29 |
| mo107 | h | Ajudante de encanador. (mão de obra) | 0.227 | 30.78 | 6.99 |
| % | % | Custos diretos complementares | 2 % | 204.13 | 4.08 |
|  |  | Custos diretos |  |  | 208.21 |
