# Terminal de ventilação

- Propriedade do ficheiro: CYPE INGENIEROS, S.A.
- Formato: FIEBDC-3/2002
- Âmbito geográfico: Brasil
- Moeda: BRL
- Custos indiretos: 3.00 %
- Despesas gerais: 13.00 %
- Lucro: 6.00 %
- IVA: 17.00 %

## I Instalações

### IS Drenagem de águas

#### ISB Tubos de queda

**ISB044** Un Terminal de ventilação.
Chapéu de ventilação de PVC, de 75 mm de diâmetro, para tubulação de ventilação, ligado ao extremo superior do tubo de queda com união colada com adesivo. Inclusive líquido de limpeza e adesivo para tubos e acessórios de PVC.
Inclui: Marcação. Montagem e ligação.
Critério de medição de projeto: Número de unidades previstas, segundo documentação gráfica de Projeto.
Critério de quantitativos de obra: Medir-se-á o número de unidades realmente executadas segundo especificações de Projeto.

| Código | Un | Descrição | Rendimento | Preço | Importância |
|---|---|---|---|---|---|
| mt36vpj030a | Un | Chapéu de ventilação de PVC, de 75 mm de diâmetro, para tubulação de ventilação. (material) | 1.000 | 50.39 | 50.39 |
| mt11var009 | l | Líquido de limpeza para colagem com adesivo de tubos e acessórios de PVC. (material) | 0.004 | 111.44 | 0.45 |
| mt11var010 | l | Cola para tubos e acessórios de PVC. (material) | 0.002 | 142.02 | 0.28 |
| mo008 | h | Encanador. (mão de obra) | 0.170 | 40.91 | 6.95 |
| mo107 | h | Ajudante de encanador. (mão de obra) | 0.170 | 30.78 | 5.23 |
| % | % | Custos diretos complementares | 2 % | 63.30 | 1.27 |
|  |  | Custos diretos |  |  | 64.57 |
