# Válvula de arejamento

- Propriedade do ficheiro: CYPE INGENIEROS, S.A.
- Formato: FIEBDC-3/2002
- Âmbito geográfico: Brasil
- Moeda: BRL
- Custos indiretos: 3.00 %
- Despesas gerais: 13.00 %
- Lucro: 6.00 %
- IVA: 17.00 %

## I Instalações

### IS Drenagem de águas

#### ISD Ramais de descarga

**ISD007** Un Válvula de arejamento.
Válvula de ventilação de PVC, de 40 mm de diâmetro, para tubulação de ventilação terciária, colocada através união à pressão com junta elástica.
Inclui: Montagem, ligação e verificação do seu correto funcionamento.
Critério de medição de projeto: Número de unidades previstas, segundo documentação gráfica de Projeto.
Critério de quantitativos de obra: Medir-se-á o número de unidades realmente executadas segundo especificações de Projeto.

| Código | Un | Descrição | Rendimento | Preço | Importância |
|---|---|---|---|---|---|
| mt36vpj010c | Un | Válvula de ventilação de PVC, de 40 mm de diâmetro, para tubulação de ventilação terciária. (material) | 1.000 | 90.03 | 90.03 |
| mo008 | h | Encanador. (mão de obra) | 0.226 | 40.91 | 9.25 |
| mo107 | h | Ajudante de encanador. (mão de obra) | 0.226 | 30.78 | 6.96 |
| % | % | Custos diretos complementares | 2 % | 106.24 | 2.12 |
|  |  | Custos diretos |  |  | 108.36 |
