# Canaleta de drenagem para box de chuveiro

- Propriedade do ficheiro: CYPE INGENIEROS, S.A.
- Formato: FIEBDC-3/2002
- Âmbito geográfico: Brasil
- Moeda: BRL
- Custos indiretos: 3.00 %
- Despesas gerais: 13.00 %
- Lucro: 6.00 %
- IVA: 17.00 %

## I Instalações

### IS Drenagem de águas

#### ISD Ramais de descarga

**ISD010** Un Canaleta de drenagem para box de chuveiro.
Canaleta de drenagem de aço inoxidável de 70 mm de largura e 650 mm de comprimento, com sifão extraível e válvula de arejamento de ABS de saída horizontal de polipropileno de 40 mm de diâmetro e 115 mm de altura, e grelha e marco de aço inoxidável modelo Soft, para drenagem de box de chuveiro.
Inclui: Montagem, ligação e verificação do seu correto funcionamento.
Critério de medição de projeto: Número de unidades previstas, segundo documentação gráfica de Projeto.
Critério de quantitativos de obra: Medir-se-á o número de unidades realmente executadas segundo especificações de Projeto.

| Código | Un | Descrição | Rendimento | Preço | Importância |
|---|---|---|---|---|---|
| mt15rej032ifi | Un | Canaleta de drenagem de aço inoxidável de 70 mm de largura e 650 mm de comprimento, com sifão extraível e válvula de arejamento de ABS de saída horizontal de polipropileno de 40 mm de diâmetro e 115 mm de altura, e grelha e marco de aço inoxidável modelo Soft, para box de chuveiro. (material) | 1.000 | 2123.81 | 2123.81 |
| mo008 | h | Encanador. (mão de obra) | 0.169 | 40.91 | 6.91 |
| mo107 | h | Ajudante de encanador. (mão de obra) | 0.085 | 30.78 | 2.62 |
| % | % | Custos diretos complementares | 2 % | 2133.34 | 42.67 |
|  |  | Custos diretos |  |  | 2176.01 |
