# Sifão em linha

- Propriedade do ficheiro: CYPE INGENIEROS, S.A.
- Formato: FIEBDC-3/2002
- Âmbito geográfico: Brasil
- Moeda: BRL
- Custos indiretos: 3.00 %
- Despesas gerais: 13.00 %
- Lucro: 6.00 %
- IVA: 17.00 %

## I Instalações

### IS Drenagem de águas

#### ISS Coletores suspensos

**ISS008** Un Sifão em linha.
Sifão em linha de PVC, cor cinza, visitável, com união macho/fêmea, de 315 mm de diâmetro, colocado entre o coletor de saída e o ramal de ligação.
Inclui: Montagem, ligação e verificação do seu correto funcionamento.
Critério de medição de projeto: Número de unidades previstas, segundo documentação gráfica de Projeto.
Critério de quantitativos de obra: Medir-se-á o número de unidades realmente executadas segundo especificações de Projeto.

| Código | Un | Descrição | Rendimento | Preço | Importância |
|---|---|---|---|---|---|
| mt11var120l | Un | Sifão em linha de PVC, cor cinza, visitável, com união macho/fêmea, de 315 mm de diâmetro. (material) | 1.000 | 1236.05 | 1236.05 |
| mo008 | h | Encanador. (mão de obra) | 0.681 | 40.91 | 27.86 |
| % | % | Custos diretos complementares | 2 % | 1263.91 | 25.28 |
|  |  | Custos diretos |  |  | 1289.19 |
