# Válvula antirretorno de segurança

- Propriedade do ficheiro: CYPE INGENIEROS, S.A.
- Formato: FIEBDC-3/2002
- Âmbito geográfico: Brasil
- Moeda: BRL
- Custos indiretos: 3.00 %
- Despesas gerais: 13.00 %
- Lucro: 6.00 %
- IVA: 17.00 %

## I Instalações

### IS Drenagem de águas

#### ISS Coletores suspensos

**ISS005** Un Válvula antirretorno de segurança.
Válvula antirretorno de PVC, de 110 mm de diâmetro, com clapeta metálica dupla, bloqueio manual, junta labiada e abertura na parte superior, colocada entre o coletor de saída e o ramal de ligação.
Inclui: Montagem, ligação e verificação do seu correto funcionamento.
Critério de medição de projeto: Número de unidades previstas, segundo documentação gráfica de Projeto.
Critério de quantitativos de obra: Medir-se-á o número de unidades realmente executadas segundo especificações de Projeto.

| Código | Un | Descrição | Rendimento | Preço | Importância |
|---|---|---|---|---|---|
| mt11pvj030ca | Un | Válvula antirretorno de PVC, de 110 mm de diâmetro, com clapeta metálica dupla, bloqueio manual, junta labiada e abertura na parte superior. (material) | 1.000 | 927.38 | 927.38 |
| mo008 | h | Encanador. (mão de obra) | 0.397 | 40.91 | 16.24 |
| % | % | Custos diretos complementares | 2 % | 943.62 | 18.87 |
|  |  | Custos diretos |  |  | 962.49 |
