# Elevadores monta cargas

- Propriedade do ficheiro: CYPE INGENIEROS, S.A.
- Formato: FIEBDC-3/2002
- Âmbito geográfico: Brasil
- Moeda: BRL
- Custos indiretos: 3.00 %
- Despesas gerais: 13.00 %
- Lucro: 6.00 %
- IVA: 17.00 %

## I Instalações

### IT Transporte

#### ITC Elevadores monta carga

**ITC010** Un Elevadores monta cargas.
Elevadores monta cargas hidráulico para 50 kg, de 2 paragens (9 m), com guias e um pistão. Totalmente montado, ligado e testado.
Inclui: Marcação. Instalação do elevadores monta cargas. Ligação com a rede elétrica.
Critério de medição de projeto: Número de unidades previstas, segundo documentação gráfica de Projeto.
Critério de quantitativos de obra: Medir-se-á o número de unidades realmente executadas segundo especificações de Projeto.

| Código | Un | Descrição | Rendimento | Preço | Importância |
|---|---|---|---|---|---|
| mt39mch010af | Un | Elevadores monta cargas hidráulico para 50 kg, de 2 paragens (9 m), com guias e um pistão. (material) | 1.000 | 49179.52 | 49179.52 |
| mo016 | h | Montador de elevadores e similares. (mão de obra) | 25.809 | 40.91 | 1055.85 |
| mo085 | h | Ajudante de montador de elevadores e similares. (mão de obra) | 25.809 | 30.78 | 794.40 |
| % | % | Custos diretos complementares | 2 % | 51029.77 | 1020.60 |
|  |  | Custos diretos |  |  | 52050.37 |
