# Elevador para automóveis

- Propriedade do ficheiro: CYPE INGENIEROS, S.A.
- Formato: FIEBDC-3/2002
- Âmbito geográfico: Brasil
- Moeda: BRL
- Custos indiretos: 3.00 %
- Despesas gerais: 13.00 %
- Lucro: 6.00 %
- IVA: 17.00 %

## I Instalações

### IT Transporte

#### ITM Elevadores para automóveis

**ITM010** Un Elevador para automóveis.
Fornecimento e instalação completa de elevador para automóveis elétrico de aderência para 3000 kg e 0,6 m/s, sistema de acionamento de 1 velocidade de 2 paragens (3 m), manobra universal simples, portas de aço de correr automáticas de 220 cm de largura e 200 cm de altura em aço pintado, cabine sem porta e nível médio de acabamento. Inclusive ganchos de fixação, lâmpadas de iluminação da abertura, guias, cabos de tração e passa-cabos, amortecedores de fosso, contrapesos, grupo tractor, quadro e cabo de manobra, caixilho, chassis e portas de cabine com acabamentos, limitador de velocidade e pára-quedas, botoneiras de piso e de cabine, selector de paragens, instalação elétrica, linha telefónica e sistemas de segurança. Totalmente montado, ligado e testado.
Inclui: Marcação de guias e níveis. Colocação dos pontos de fixação. Instalação das lâmpadas de iluminação da abertura. Montagem de guias, cabos de tração e passa-cabos. Colocação dos amortecedores do fosso. Colocação de contrapesos. Colocação das portas de acesso. Montagem do grupo tractor. Montagem do quadro e ligação do cabo de manobra. Montagem do caixilho, o chassis e as portas de cabine com os seus acabamentos. Instalação do limitador de velocidade e do para-quedas. Instalação das botoneiras de piso e de cabine. Instalação do selector de paragens. Ligação com a rede elétrica. Instalação da linha telefónica e dos sistemas de segurança.
Critério de medição de projeto: Número de unidades previstas, segundo documentação gráfica de Projeto.
Critério de quantitativos de obra: Medir-se-á o número de unidades realmente executadas segundo especificações de Projeto.

| Código | Un | Descrição | Rendimento | Preço | Importância |
|---|---|---|---|---|---|
| mt39mec010b | Un | Cabine com acabamentos de qualidade média para elevador para automóveis elétrico industrial de 3000 kg de carga nominal e 0,6 m/s de velocidade. (material) | 1.000 | 61060.11 | 61060.11 |
| mt39mea010a | Un | Amortecedores de fosso e contra-pesos para elevador para automóveis elétrico industrial de 3000 kg de carga nominal e 0,6 m/s de velocidade. (material) | 1.000 | 38336.13 | 38336.13 |
| mt39mab010b | Un | Botoneira de piso com acabamentos de qualidade média, para elevador para automóveis. (material) | 2.000 | 158.14 | 316.28 |
| mt39mab020d | Un | Botoneira de cabine para elevador para automóveis com acabamentos de qualidade média e 2 paragens (3 m). (material) | 1.000 | 369.62 | 369.62 |
| mt39meg010a | Un | Grupo tractor para elevador para automóveis elétrico industrial de 3000 kg de carga nominal e 0,6 m/s de velocidade. (material) | 1.000 | 137456.23 | 137456.23 |
| mt39mel010a | Un | Limitador de velocidade e pára-quedas para elevador para automóveis elétrico industrial de 3000 kg de carga nominal e 0,6 m/s de velocidade. (material) | 1.000 | 33663.52 | 33663.52 |
| mt39mem010a | Un | Quadro e cabo de manobra para elevador para automóveis elétrico industrial de 3000 kg de carga nominal, 2 paragens (3 m) e 0,6 m/s de velocidade. (material) | 1.000 | 32044.77 | 32044.77 |
| mt39map010a | Un | Porta de acesso de correr automática de aço pintado de 220 cm de largura e 200 cm de altura. (material) | 2.000 | 12709.82 | 25419.64 |
| mt39mer010a | Un | Percurso de guias e cabos de tração para elevador para automóveis elétrico industrial de 3000 kg de carga nominal, 2 paragens (3 m) e 0,6 m/s de velocidade. (material) | 1.000 | 37573.29 | 37573.29 |
| mt39mes010a | Un | Selector de paragens para elevador para automóveis elétrico industrial de 0,6 m/s de velocidade. (material) | 2.000 | 442.61 | 885.22 |
| mt39www020 | Un | Material auxiliar para instalações de transporte. (material) | 2.000 | 67.50 | 135.00 |
| mt39www010 | Un | Lâmpada de 40 W, inclusive mecanismos de fixação e porta-lâmpadas. (material) | 2.000 | 27.76 | 55.52 |
| mt39www011 | Un | Gancho fixado ao teto, capaz de suportar suspendido o mecanismo tractor. (material) | 1.000 | 277.52 | 277.52 |
| mo016 | h | Montador de elevadores e similares. (mão de obra) | 140.774 | 40.91 | 5759.06 |
| mo085 | h | Ajudante de montador de elevadores e similares. (mão de obra) | 140.774 | 30.78 | 4333.02 |
| % | % | Custos diretos complementares | 2 % | 377684.93 | 7553.70 |
|  |  | Custos diretos |  |  | 385238.63 |
