# Elevador monta-camas

- Propriedade do ficheiro: CYPE INGENIEROS, S.A.
- Formato: FIEBDC-3/2002
- Âmbito geográfico: Brasil
- Moeda: BRL
- Custos indiretos: 3.00 %
- Despesas gerais: 13.00 %
- Lucro: 6.00 %
- IVA: 17.00 %

## I Instalações

### IT Transporte

#### ITO Elevadores para hospitais

**ITO020** Un Elevador monta-camas.
Fornecimento e instalação completa de elevador monta-camas, elétrico sem casa das máquinas, com sistema de tração sem redutor e curva de aceleração e desaceleração progressiva, de 4 paragens, com cabine de 1600 kg de carga nominal com capacidade para 21 pessoas, 1 m/s de velocidade, 1400 mm de largura, 2400 mm de profundidade e 2250 mm de altura, manobra coletiva de subida e descida simples, nível de trânsito médio, embarque simples, nível básico de qualidade e porta de correr automática de aço inoxidável de 1000 mm de largura e 2000 mm de altura. Inclusive material para a formação das paragens de cabine. Totalmente montado, ligado e testado.
Inclui: Marcação de guias e níveis. Colocação dos pontos de fixação. Instalação das lâmpadas de iluminação da abertura. Montagem de guias, cabos de tração e passa-cabos. Colocação dos amortecedores do fosso. Colocação de contrapesos. Colocação das portas de acesso. Montagem do grupo tractor. Montagem do quadro e ligação do cabo de manobra. Montagem do caixilho, o chassis e as portas de cabine com os seus acabamentos. Instalação do limitador de velocidade e do para-quedas. Instalação das botoneiras de piso e de cabine. Instalação do selector de paragens. Ligação com a rede elétrica. Instalação da linha telefónica e dos sistemas de segurança.
Critério de medição de projeto: Número de unidades previstas, segundo documentação gráfica de Projeto.
Critério de quantitativos de obra: Medir-se-á o número de unidades realmente executadas segundo especificações de Projeto.

| Código | Un | Descrição | Rendimento | Preço | Importância |
|---|---|---|---|---|---|
| mt39mon020Ka | Un | Cabine de 1600 kg de carga nominal com capacidade para 21 pessoas, 1 m/s de velocidade, 1400 mm de largura, 2400 mm de profundidade e 2250 mm de altura, manobra coletiva de subida e descida simples, nível de trânsito médio, embarque simples, nível básico de qualidade e porta de correr automática de aço inoxidável de 1000 mm de largura e 2000 mm de altura, para elevador elétrico monta-camas. (material) | 1.000 | 201231.80 | 201231.80 |
| mt39mon110d | Un | Material para a formação de paragem de cabine de elevador elétrico monta-camas, manobra coletiva de subida e descida simples, nível de trânsito médio, com portas de acesso de correr de aço inoxidável de 1000 mm de largura e 2000 mm de altura. (material) | 4.000 | 10006.45 | 40025.80 |
| mo016 | h | Montador de elevadores e similares. (mão de obra) | 256.660 | 40.91 | 10499.96 |
| mo085 | h | Ajudante de montador de elevadores e similares. (mão de obra) | 256.660 | 30.78 | 7899.99 |
| % | % | Custos diretos complementares | 2 % | 259657.55 | 5193.15 |
|  |  | Custos diretos |  |  | 264850.70 |
