# Dispositivo para microventilação

- Propriedade do ficheiro: CYPE INGENIEROS, S.A.
- Formato: FIEBDC-3/2002
- Âmbito geográfico: Brasil
- Moeda: BRL
- Custos indiretos: 3.00 %
- Despesas gerais: 13.00 %
- Lucro: 6.00 %
- IVA: 17.00 %

## I Instalações

### IV Ventilação

#### IVA Aberturas para ventilação

**IVA011** Un Dispositivo para microventilação.
Ferragem para micro-abertura de janela de correr. Inclusive acessórios de montagem e elementos de fixação.
Inclui: Marcação. Montagem. Colocação e fixação do dispositivo para microventilação entre a folha e o marco da esquadria.
Critério de medição de projeto: Número de unidades previstas, segundo documentação gráfica de Projeto.
Critério de quantitativos de obra: Medir-se-á o número de unidades realmente executadas segundo especificações de Projeto.

| Código | Un | Descrição | Rendimento | Preço | Importância |
|---|---|---|---|---|---|
| mt25pfz180a | Un | Ferragem para micro-abertura de janela de correr, com acessórios de montagem e elementos de fixação. (material) | 1.000 | 4.67 | 4.67 |
| mo018 | h | Serralheiro. (mão de obra) | 0.079 | 32.62 | 2.58 |
| mo059 | h | Ajudante de serralheiro. (mão de obra) | 0.079 | 30.15 | 2.38 |
| % | % | Custos diretos complementares | 2 % | 9.63 | 0.19 |
|  |  | Custos diretos |  |  | 9.82 |
