# Abertura de passagem para ventilação, com arejador linear. Colocação em porta interior

- Propriedade do ficheiro: CYPE INGENIEROS, S.A.
- Formato: FIEBDC-3/2002
- Âmbito geográfico: Brasil
- Moeda: BRL
- Custos indiretos: 3.00 %
- Despesas gerais: 13.00 %
- Lucro: 6.00 %
- IVA: 17.00 %

## I Instalações

### IV Ventilação

#### IVA Aberturas para ventilação

**IVA025** Un Abertura de passagem para ventilação, com arejador linear. Colocação em porta interior.
Abertura de passagem para recirculação do ar do interior, dotada de arejador de passagem divisível, telescópico, composto por um elemento central de material fono-absorvente de 60x20 mm de seção e 825 mm de comprimento, com dois perfis superiores telescópicos de PVC, seção 143 cm³, vazão nominal 17,8 l/s e isolamento acústico de 29 dBA, segundo ISO 717-1. Colocação por cima da folha da porta, de 725 mm de largura, entre o marco e o contramarco, em parede divisória desde 60 até 100 mm de espessura.
Inclui: Marcação. Colocação e fixação do arejador.
Critério de medição de projeto: Número de unidades previstas, segundo documentação gráfica de Projeto.
Critério de quantitativos de obra: Medir-se-á o número de unidades realmente executadas segundo especificações de Projeto.

| Código | Un | Descrição | Rendimento | Preço | Importância |
|---|---|---|---|---|---|
| mt42sva245a | Un | Arejador de passagem divisível, telescópico, composto por um elemento central de material fono-absorvente de 60x20 mm de seção e 825 mm de comprimento, com dois perfis superiores telescópicos de PVC, seção 143 cm³, vazão nominal 17,8 l/s e isolamento acústico de 29 dBA, segundo ISO 717-1. (material) | 0.900 | 253.42 | 228.08 |
| mo011 | h | Montador. (mão de obra) | 0.282 | 42.82 | 12.08 |
| mo080 | h | Ajudante de montador. (mão de obra) | 0.282 | 31.49 | 8.88 |
| % | % | Custos diretos complementares | 2 % | 249.04 | 4.98 |
|  |  | Custos diretos |  |  | 254.02 |
