# Boca de extração para ventilação

- Propriedade do ficheiro: CYPE INGENIEROS, S.A.
- Formato: FIEBDC-3/2002
- Âmbito geográfico: Brasil
- Moeda: BRL
- Custos indiretos: 3.00 %
- Despesas gerais: 13.00 %
- Lucro: 6.00 %
- IVA: 17.00 %

## I Instalações

### IV Ventilação

#### IVA Aberturas para ventilação

**IVA030** Un Boca de extração para ventilação.
Boca de extração, auto-regulável, vazão máxima 16,7 l/s, isolamento acústico de 56 dBA formada por grelha, corpo de plástico cor branca de 170 mm de diâmetro exterior com pescoço de união de 125 mm de diâmetro e regulador de plástico. Inclusive elementos de fixação.
Inclui: Marcação. Montagem. Colocação e fixação do elemento ao duto de extração.
Critério de medição de projeto: Número de unidades previstas, segundo documentação gráfica de Projeto.
Critério de quantitativos de obra: Medir-se-á o número de unidades realmente executadas segundo especificações de Projeto.

| Código | Un | Descrição | Rendimento | Preço | Importância |
|---|---|---|---|---|---|
| mt42svs210ahda | Un | Boca de extração, auto-regulável, vazão máxima 16,7 l/s, isolamento acústico de 56 dBA formada por grelha, corpo de plástico cor branca de 170 mm de diâmetro exterior com pescoço de união de 125 mm de diâmetro e regulador de plástico, para colocar em paredes ou tetos de locais úmidos (cozinha), no início do duto de extração, com elementos de fixação. (material) | 1.000 | 133.63 | 133.63 |
| mo011 | h | Montador. (mão de obra) | 0.169 | 40.91 | 6.91 |
| mo080 | h | Ajudante de montador. (mão de obra) | 0.169 | 30.23 | 5.11 |
| % | % | Custos diretos complementares | 2 % | 145.65 | 2.91 |
|  |  | Custos diretos |  |  | 148.56 |
