# Duto de ventilação de seção oval

- Propriedade do ficheiro: CYPE INGENIEROS, S.A.
- Formato: FIEBDC-3/2002
- Âmbito geográfico: Brasil
- Moeda: BRL
- Custos indiretos: 3.00 %
- Despesas gerais: 13.00 %
- Lucro: 6.00 %
- IVA: 17.00 %

## I Instalações

### IV Ventilação

#### IVG Ventilação mecânica para garagens

**IVG028** m Duto de ventilação de seção oval.
Duto oval de parede simples helicoidal de aço galvanizado, de 490x130 mm e 0,6 mm de espessura, fornecida em tramos de 3 m, para instalações de ventilação e climatização. Inclusive acessórios de montagem e elementos de fixação.
Inclui: Marcação do traçado dos dutos. Marcação e posterior ancoragem dos suportes dos dutos. Montagem e fixação de dutos. Ligações entre a rede de dutos e os ventiladores ou caixas de ventilação. Verificação do seu correto funcionamento.
Critério de medição de projeto: Comprimento projetado, segundo documentação gráfica de Projeto, medido entre os eixos dos elementos ou dos pontos a ligar, descontando as peças especiais.
Critério de quantitativos de obra: Medir-se-á o comprimento realmente executado segundo especificações de Projeto.

| Código | Un | Descrição | Rendimento | Preço | Importância |
|---|---|---|---|---|---|
| mt42coa100fa | m | Duto oval de parede simples helicoidal de aço galvanizado, de 490x130 mm e 0,6 mm de espessura, fornecida em tramos de 3 m, para instalações de ventilação e climatização. (material) | 1.050 | 321.23 | 337.29 |
| mt42coa190f | Un | Repercussão, por m, de material auxiliar para fixação de dutos ovais de ar de 490x130 mm em instalações de ventilação e climatização. (material) | 1.000 | 39.74 | 39.74 |
| op00ato010 |  | Parafusadeira. | 1.000 | 0.00 | 0.00 |
| op00mar010 |  | Martelo. | 1.000 | 0.00 | 0.00 |
| op00tal010 |  | Furadeira. | 1.000 | 0.00 | 0.00 |
| mo013 | h | Montador de dutos de chapa metálica. (mão de obra) | 0.056 | 40.91 | 2.29 |
| mo084 | h | Ajudante de montador de dutos de chapa metálica. (mão de obra) | 0.056 | 30.23 | 1.69 |
| % | % | Custos diretos complementares | 2 % | 381.01 | 7.62 |
|  |  | Custos diretos |  |  | 388.63 |
