# Porta exterior metálica

- Propriedade do ficheiro: CYPE INGENIEROS, S.A.
- Formato: FIEBDC-3/2002
- Âmbito geográfico: Brasil
- Moeda: BRL
- Custos indiretos: 3.00 %
- Despesas gerais: 13.00 %
- Lucro: 6.00 %
- IVA: 17.00 %

## L Esquadrias, vidros e proteções solares

### LE Portas exteriores

#### LEA De aço

**LEA010** Un Porta exterior metálica.
Porta de entrada de uma folha, de 82x210 cm, clássica a uma face, pintada de cor branca, formada por duas chapas de aço galvanizado de 1 mm de espessura com câmara intermediária preenchida com poliuretano, sobre marco de aço galvanizado com ganchos de ancoragem à obra, com fechadura de alta segurança com um ponto de fecho e quatro pinos de travamento, visor, puxadores de aço inoxidável e dobradiças de segurança de aço com regulação. Inclusive silicone neutro para a vedação das juntas perimetrais.
Inclui: Colocação da porta. Ajuste final da folha. Vedação de juntas perimetrais.
Critério de medição de projeto: Número de unidades previstas, segundo documentação gráfica de Projeto.
Critério de quantitativos de obra: Medir-se-á o número de unidades realmente executadas segundo especificações de Projeto.

| Código | Un | Descrição | Rendimento | Preço | Importância |
|---|---|---|---|---|---|
| mt26pec020ma | Un | Porta de entrada de uma folha, de 82x210 cm, clássica a uma face, pintada de cor branca, formada por duas chapas de aço galvanizado de 1 mm de espessura com câmara intermediária preenchida com poliuretano, sobre marco de aço galvanizado com ganchos de ancoragem à obra, com fechadura de alta segurança com um ponto de fecho e quatro pinos de travamento, visor, puxadores de aço inoxidável e dobradiças de segurança de aço com regulação. (material) | 1.000 | 1906.42 | 1906.42 |
| mt15sja100 | Un | Cartucho de pasta de silicone neutro. (material) | 0.200 | 23.33 | 4.67 |
| op00ato010 |  | Parafusadeira. | 1.000 | 0.00 | 0.00 |
| mo020 | h | Pedreiro. (mão de obra) | 0.619 | 33.34 | 20.64 |
| mo113 | h | Auxiliar de serviços gerais. (mão de obra) | 0.619 | 28.94 | 17.91 |
| mo018 | h | Serralheiro. (mão de obra) | 0.742 | 33.72 | 25.02 |
| mo059 | h | Ajudante de serralheiro. (mão de obra) | 0.742 | 31.41 | 23.31 |
| % | % | Custos diretos complementares | 2 % | 1997.97 | 39.96 |
|  |  | Custos diretos |  |  | 2037.93 |
