# Persiana de réguas

- Propriedade do ficheiro: CYPE INGENIEROS, S.A.
- Formato: FIEBDC-3/2002
- Âmbito geográfico: Brasil
- Moeda: BRL
- Custos indiretos: 3.00 %
- Despesas gerais: 13.00 %
- Lucro: 6.00 %
- IVA: 17.00 %

## L Esquadrias, vidros e proteções solares

### LS Proteções solares

#### LSP Persianas de enrolar

**LSP010** m² Persiana de réguas.
Persiana de enrolar de réguas de PVC de 37 mm de altura, cor branca, engrenadas com arruelas de chapa ou com arame de aço galvanizado, equipada com eixo, discos, cápsulas e todos os seus acessórios, com acionamento automático com motor elétrico, em caixa de persiana já realizada.
Inclui: Introdução da persiana pelos perfis guia em todo o comprimento dos mesmos. Encaixe do eixo do rolo nos suportes dispostos na caixa de persiana. Enrolamento da persiana.
Critério de medição de projeto: Superfície da abertura a fechar, medida segundo documentação gráfica de Projeto.
Critério de quantitativos de obra: Medir-se-á, com as dimensões da abertura, a superfície realmente executada segundo especificações de Projeto.

| Código | Un | Descrição | Rendimento | Preço | Importância |
|---|---|---|---|---|---|
| mt24per010a | m² | Persiana de réguas de PVC de 37 mm de altura, cor branca, equipada com eixo, discos, cápsulas e todos os seus acessórios. (material) | 1.050 | 59.21 | 62.17 |
| mt24per005c | Un | Kit de motor elétrico, com acessórios e mecanismos para acionamento automático de persiana de enrolar. (material) | 1.000 | 296.37 | 296.37 |
| op00ato010 |  | Parafusadeira. | 1.000 | 0.00 | 0.00 |
| mo011 | h | Montador. (mão de obra) | 0.145 | 40.91 | 5.93 |
| mo080 | h | Ajudante de montador. (mão de obra) | 0.145 | 30.23 | 4.38 |
| mo003 | h | Eletricista. (mão de obra) | 0.181 | 40.91 | 7.40 |
| % | % | Custos diretos complementares | 2 % | 376.25 | 7.53 |
|  |  | Custos diretos |  |  | 383.78 |
