# Persiana de réguas

- Propriedade do ficheiro: CYPE INGENIEROS, S.A.
- Formato: FIEBDC-3/2002
- Âmbito geográfico: Brasil
- Moeda: BRL
- Custos indiretos: 3.00 %
- Despesas gerais: 13.00 %
- Lucro: 6.00 %
- IVA: 17.00 %

## L Esquadrias, vidros e proteções solares

### LS Proteções solares

#### LSP Persianas de enrolar

**LSP010** m² Persiana de réguas.
Persiana de enrolar de réguas de segurança de alumínio extrudido de 50 mm de altura, cor a escolher, equipada com eixo, discos, cápsulas e todos os seus acessórios, com acionamento automático com motor elétrico, em caixa de persiana já realizada.
Inclui: Introdução da persiana pelos perfis guia em todo o comprimento dos mesmos. Encaixe do eixo do rolo nos suportes dispostos na caixa de persiana. Enrolamento da persiana.
Critério de medição de projeto: Superfície da abertura a fechar, medida segundo documentação gráfica de Projeto.
Critério de quantitativos de obra: Medir-se-á, com as dimensões da abertura, a superfície realmente executada segundo especificações de Projeto.

| Código | Un | Descrição | Rendimento | Preço | Importância |
|---|---|---|---|---|---|
| mt25per020b | m² | Persiana de réguas de segurança de alumínio extrudido, de 50 mm de altura, cor a escolher, equipada com eixo, discos, cápsulas e todos os seus acessórios. (material) | 1.050 | 336.59 | 353.42 |
| mt24per005c | Un | Kit de motor elétrico, com acessórios e mecanismos para acionamento automático de persiana de enrolar. (material) | 1.000 | 296.37 | 296.37 |
| op00ato010 |  | Parafusadeira. | 1.000 | 0.00 | 0.00 |
| mo011 | h | Montador. (mão de obra) | 0.163 | 40.91 | 6.67 |
| mo080 | h | Ajudante de montador. (mão de obra) | 0.163 | 30.23 | 4.93 |
| mo003 | h | Eletricista. (mão de obra) | 0.181 | 40.91 | 7.40 |
| % | % | Custos diretos complementares | 2 % | 668.79 | 13.38 |
|  |  | Custos diretos |  |  | 682.17 |
