# Veneziana de PVC

- Propriedade do ficheiro: CYPE INGENIEROS, S.A.
- Formato: FIEBDC-3/2002
- Âmbito geográfico: Brasil
- Moeda: BRL
- Custos indiretos: 3.00 %
- Despesas gerais: 13.00 %
- Lucro: 6.00 %
- IVA: 17.00 %

## L Esquadrias, vidros e proteções solares

### LS Proteções solares

#### LSV Venezianas

**LSV010** Un Veneziana de PVC.
Veneziana exterior de PVC, tipo veneziana, uma folha de abrir, de lâminas fixas, 300x600 mm, acabamento branco standard. Colocação exterior em janela.
Inclui: Colocação e fixação do marco. Colocação e fixação dos elementos de pendurar. Colocação da folha.
Critério de medição de projeto: Número de unidades previstas, segundo documentação gráfica de Projeto.
Critério de quantitativos de obra: Medir-se-á o número de unidades realmente executadas segundo especificações de Projeto.

| Código | Un | Descrição | Rendimento | Preço | Importância |
|---|---|---|---|---|---|
| mt24dbc010aa | Un | Veneziana exterior de PVC, tipo veneziana, uma folha de abrir, de lâminas fixas, 300x600 mm, acabamento branco standard; com ferragens de pendurar e de abertura, parafusos de aço inoxidável e elementos de estanqueidade. (material) | 1.000 | 282.64 | 282.64 |
| mt15sja100 | Un | Cartucho de pasta de silicone neutro. (material) | 0.063 | 20.96 | 1.32 |
| op00ato010 |  | Parafusadeira. | 1.000 | 0.00 | 0.00 |
| op00tal010 |  | Furadeira. | 1.000 | 0.00 | 0.00 |
| mo018 | h | Serralheiro. (mão de obra) | 1.205 | 32.62 | 39.31 |
| mo059 | h | Ajudante de serralheiro. (mão de obra) | 0.603 | 30.15 | 18.18 |
| % | % | Custos diretos complementares | 2 % | 341.45 | 6.83 |
|  |  | Custos diretos |  |  | 348.28 |
