# Película de segurança, em envidraçado de fachada

- Propriedade do ficheiro: CYPE INGENIEROS, S.A.
- Formato: FIEBDC-3/2002
- Âmbito geográfico: Brasil
- Moeda: BRL
- Custos indiretos: 3.00 %
- Despesas gerais: 13.00 %
- Lucro: 6.00 %
- IVA: 17.00 %

## L Esquadrias, vidros e proteções solares

### LV Vidros

#### LVL Películas adesivas

**LVL020** m² Película de segurança, em envidraçado de fachada.
Película viscoelástica adesiva, transparente, de segurança, de 101x100 cm e 100 µm de espessura, à base de poliéster e adesivo acrílico, com revestimento superficial, de alta resistência ao impacto e aos riscos, aplicada na face interior do envidraçado de fachada. Inclusive solução de água e sabão, para a limpeza da superfície do vidro e a colocação de películas adesivas.
Inclui: Limpeza da superfície do vidro. Umedecimento, através de rociado, das superfícies a aderir. Aplicação e espalhamento da lâmina, através de pressão com espátula. Limpeza e secagem da superfície.
Critério de medição de projeto: Superfície medida segundo documentação gráfica de Projeto.
Critério de quantitativos de obra: Medir-se-á a superfície realmente executada segundo especificações de Projeto.

| Código | Un | Descrição | Rendimento | Preço | Importância |
|---|---|---|---|---|---|
| mt21lmc030a | l | Líquido de limpeza à base de solução de água e sabão com 6% de água, para aplicar com pulverizador, para a limpeza da superfície do vidro e a colocação de películas adesivas. (material) | 0.150 | 0.68 | 0.10 |
| mt21lmc015a | m² | Película viscoelástica adesiva, transparente, de segurança, de 101x100 cm e 100 µm de espessura, à base de poliéster e adesivo acrílico, com revestimento superficial, de alta resistência ao impacto e aos riscos, para a sua aplicação na face interior do envidraçado, como proteção face à ruptura espontânea do vidro e atos de vandalismo. (material) | 1.050 | 63.48 | 66.65 |
| op00pul010 |  | Pulverizador de mochila. | 1.000 | 0.00 | 0.00 |
| mo055 | h | Vidraceiro. (mão de obra) | 0.095 | 27.84 | 2.64 |
| mo110 | h | Ajudante de vidraceiro. (mão de obra) | 0.095 | 25.73 | 2.44 |
| % | % | Custos diretos complementares | 2 % | 71.83 | 1.44 |
|  |  | Custos diretos |  |  | 73.27 |
