# Isolamento acústico a ruído aéreo de tubo de queda, com complexos multicamada

- Propriedade do ficheiro: CYPE INGENIEROS, S.A.
- Formato: FIEBDC-3/2002
- Âmbito geográfico: Brasil
- Moeda: BRL
- Custos indiretos: 3.00 %
- Despesas gerais: 13.00 %
- Lucro: 6.00 %
- IVA: 17.00 %

## N Isolamentos e impermeabilizações

### NB Isolamentos acústicos

#### NBA Tubulações e tubos de queda

**NBA020** m Isolamento acústico a ruído aéreo de tubo de queda, com complexos multicamada.
Isolamento acústico a ruído aéreo de tubo de queda de 40 mm de diâmetro, realizado com complexo multicamada, de 18 mm de espessura, 4,4 kg/m² de massa superficial, formado por um feltro têxtil de 16 mm de espessura aderido termicamente a uma lâmina viscoelástica de alta densidade de 2 mm de espessura; disposto à volta do tubo de queda como manga isolante com abraçadeiras de plástico. Inclusive fita viscoelástica autocolante, para vedação de juntas.
Inclui: Limpeza da superfície suporte. Corte do rolo em tramos. Forro do tubo de queda. Colocação das abraçadeiras. Vedação de juntas.
Critério de medição de projeto: Comprimento medido segundo documentação gráfica de Projeto.
Critério de quantitativos de obra: Medir-se-á o comprimento realmente executado segundo especificações de Projeto.

| Código | Un | Descrição | Rendimento | Preço | Importância |
|---|---|---|---|---|---|
| mt16ptc030c | m² | Complexo multicamada, de 18 mm de espessura, 4,4 kg/m² de massa superficial, formado por um feltro têxtil de 16 mm de espessura aderido termicamente a uma lâmina viscoelástica de alta densidade de 2 mm de espessura; com 55 dB de índice global de redução sonora, Rw, proporcionando uma redução do nível global ponderado de pressão a ruído aéreo de 12 dBA. (material) | 0.138 | 69.77 | 9.63 |
| mt16pdg012a | Un | Abraçadeira de plástico, para fixação de isolamento acústico de tubos de queda. (material) | 3.000 | 1.17 | 3.51 |
| mt16pnc010a | m | Fita viscoelástica autocolante, com autoproteção de alumínio, de 50 mm de largura e de 1,5 mm de espessura, para vedação de juntas. (material) | 1.000 | 5.33 | 5.33 |
| mo054 | h | Montador de isolamentos. (mão de obra) | 0.180 | 33.54 | 6.04 |
| mo101 | h | Ajudante de montador de isolamentos. (mão de obra) | 0.180 | 27.93 | 5.03 |
| % | % | Custos diretos complementares | 2 % | 29.54 | 0.59 |
|  |  | Custos diretos |  |  | 30.13 |
