# Isolamento acústico a ruído aéreo sob laje, com painéis de lã mineral

- Propriedade do ficheiro: CYPE INGENIEROS, S.A.
- Formato: FIEBDC-3/2002
- Âmbito geográfico: Brasil
- Moeda: BRL
- Custos indiretos: 3.00 %
- Despesas gerais: 13.00 %
- Lucro: 6.00 %
- IVA: 17.00 %

## N Isolamentos e impermeabilizações

### NB Isolamentos acústicos

#### NBD Lajes

**NBD030** m² Isolamento acústico a ruído aéreo sob laje, com painéis de lã mineral.
Isolamento acústico a ruído aéreo sob laje, com painel semi-rígido de lã de rocha, de 30 mm de espessura, revestido em uma das suas faces com um véu mineral preto, resistência térmica 0,7 m²K/W, condutibilidade térmica 0,043 W/(mK), densidade 40 kg/m³, calor específico 840 J/kgK, coeficiente de absorção sonora médio 0,65 para uma frequência de 500 Hz e fator de resistência à difusão do vapor de água 1,3. E com fixações mecânicas.
Inclui: Limpeza e preparação da superfície suporte. Implantação e corte do isolamento. Colocação do isolamento. Fixação do isolamento.
Critério de medição de projeto: Superfície medida segundo documentação gráfica de Projeto.
Critério de quantitativos de obra: Medir-se-á a superfície realmente executada segundo especificações de Projeto.

| Código | Un | Descrição | Rendimento | Preço | Importância |
|---|---|---|---|---|---|
| mt16lri060de | m² | Painel semi-rígido de lã de rocha, revestido em uma das suas faces com um véu mineral preto, de 30 mm de espessura, condutibilidade térmica 0,043 W/(mK), densidade 40 kg/m³, coeficiente de absorção sonora médio 0,65 para uma frequência de 500 Hz e Euroclasse A1 de reação ao fogo. (material) | 1.050 | 74.83 | 78.57 |
| mt16aaa020ec | Un | Fixação mecânica para painéis isolantes de lã de rocha, colocados diretamente sobre a superfície suporte. (material) | 3.000 | 1.01 | 3.03 |
| mo054 | h | Montador de isolamentos. (mão de obra) | 0.137 | 34.52 | 4.73 |
| mo101 | h | Ajudante de montador de isolamentos. (mão de obra) | 0.137 | 29.06 | 3.98 |
| % | % | Custos diretos complementares | 2 % | 90.31 | 1.81 |
|  |  | Custos diretos |  |  | 92.12 |
