# Isolamento acústico do perímetro de apoio do pano de alvenaria, com banda dessolidarizadora de polietileno

- Propriedade do ficheiro: CYPE INGENIEROS, S.A.
- Formato: FIEBDC-3/2002
- Âmbito geográfico: Brasil
- Moeda: BRL
- Custos indiretos: 3.00 %
- Despesas gerais: 13.00 %
- Lucro: 6.00 %
- IVA: 17.00 %

## N Isolamentos e impermeabilizações

### NB Isolamentos acústicos

#### NBJ Pontes acústicas

**NBJ005** m Isolamento acústico do perímetro de apoio do pano de alvenaria, com banda dessolidarizadora de polietileno.
Isolamento acústico do perímetro de apoio do pano de alvenaria, realizado com banda flexível de espuma de polietileno reticulado de células fechadas, de 10 mm de espessura e 110 mm de largura, resistência térmica 0,25 m²K/W, condutibilidade térmica 0,04 W/(mK) e rigidez dinâmica 57,7 MN/m³; fixada às lajes e aos encontros com outros elementos verticais com pasta de gesso, para garantir a sua dessolidarização e optimizar o isolamento acústico.
Inclui: Limpeza e preparação da superfície. Corte da banda dessolidarizadora. Colocação das bandas elásticas na base e nos laterais. Colocação das bandas elásticas no encontro da alvenaria com a laje superior.
Critério de medição de projeto: Comprimento medido segundo documentação gráfica de Projeto.
Critério de quantitativos de obra: Medir-se-á o comprimento realmente executado segundo especificações de Projeto.

| Código | Un | Descrição | Rendimento | Preço | Importância |
|---|---|---|---|---|---|
| mt16ptr030b | m | Banda flexível de espuma de polietileno reticulado de células fechadas, de 10 mm de espessura e 110 mm de largura, resistência térmica 0,25 m²K/W, condutibilidade térmica 0,04 W/(mK) e rigidez dinâmica 57,7 MN/m³. (material) | 1.100 | 3.89 | 4.28 |
| mt09pye010b | m³ | Pasta de gesso de construção B1. (material) | 0.008 | 364.20 | 2.91 |
| mo113 | h | Auxiliar de serviços gerais. (mão de obra) | 0.057 | 27.81 | 1.59 |
| % | % | Custos diretos complementares | 2 % | 8.78 | 0.18 |
|  |  | Custos diretos |  |  | 8.96 |
