# Impermeabilização de reservatório de água com revestimento sintético

- Propriedade do ficheiro: CYPE INGENIEROS, S.A.
- Formato: FIEBDC-3/2002
- Âmbito geográfico: Brasil
- Moeda: BRL
- Custos indiretos: 3.00 %
- Despesas gerais: 13.00 %
- Lucro: 6.00 %
- IVA: 17.00 %

## N Isolamentos e impermeabilizações

### NI Impermeabilizações

#### NIA Poços de elevadores, reservatórios e piscinas

**NIA200** m² Impermeabilização de reservatório de água com revestimento sintético.
Impermeabilização de reservatório de água constituído por muro de superfície lisa de concreto, elementos pré-fabricados de concreto ou rebocos de argamassa rica em cimento, com duas demãos de revestimento elástico bicomponente, à base de poliuretano sem dissolventes, com certificado de potabilidade, com um rendimento de 0,4 kg/m², diluídas com 13% de diluente, à base de xileno; com prévia aplicação de uma demão de primer bicomponente, à base de poliuretano, e vedação da impermeabilização com verniz elástico bicomponente, cor RAL 7035, à base de poliuretano alifático e dissolventes, com resistência aos raios UV.
Inclui: Limpeza e preparação da superfície. Aplicação de primer. Aplicação do impermeabilizante. Aplicação da camada de vedante.
Critério de medição de projeto: Superfície medida segundo documentação gráfica de Projeto.
Critério de quantitativos de obra: Medir-se-á a superfície realmente executada segundo especificações de Projeto.

| Código | Un | Descrição | Rendimento | Preço | Importância |
|---|---|---|---|---|---|
| mt15igp071b | kg | Primer bicomponente, à base de poliuretano. (material) | 0.500 | 116.61 | 58.31 |
| mt15igp070b | kg | Revestimento elástico bicomponente, à base de poliuretano sem dissolventes, com certificado de potabilidade. (material) | 0.400 | 144.49 | 57.80 |
| mt15igp002a | l | Diluente, à base de xileno. (material) | 0.052 | 33.43 | 1.74 |
| mt15igp034f | kg | Verniz elástico bicomponente, cor RAL 7035, à base de poliuretano alifático e dissolventes, com resistência aos raios UV. (material) | 0.200 | 153.04 | 30.61 |
| mo032 | h | Aplicador de produtos impermeabilizantes. (mão de obra) | 0.442 | 33.34 | 14.74 |
| mo070 | h | Ajudante de aplicador de produtos impermeabilizantes. (mão de obra) | 0.442 | 31.49 | 13.92 |
| % | % | Custos diretos complementares | 2 % | 177.12 | 3.54 |
|  |  | Custos diretos |  |  | 180.66 |
