# Impermeabilização de varandas e lavandarias, com lâminas de poliolefinas

- Propriedade do ficheiro: CYPE INGENIEROS, S.A.
- Formato: FIEBDC-3/2002
- Âmbito geográfico: Brasil
- Moeda: BRL
- Custos indiretos: 3.00 %
- Despesas gerais: 13.00 %
- Lucro: 6.00 %
- IVA: 17.00 %

## N Isolamentos e impermeabilizações

### NI Impermeabilizações

#### NIG Varandas e lavanderias

**NIG030** m² Impermeabilização de varandas e lavandarias, com lâminas de poliolefinas.
Impermeabilização de varandas e lavandarias, com lâmina impermeabilizante flexível tipo EVAC, composta por uma folha dupla de poliolefina termoplástica com acetato de vinil etileno, com ambas as faces revestidas de fibras de poliéster não tecidas, de 0,52 mm de espessura e 335 g/m², fixada com cimento cola melhorado, C2 E, ao suporte de argamassa de cimento CEM II/B-L 32,5 N tipo M-5, confeccionada em obra com 230 kg/m³ de cimento e uma proporção em volume 1/6, com espessura média de 4 cm e caimento de 1% a 5%, acabamento afagado.
Critérios considerados na determinação do preço da unidade de obra: O preço não inclui o piso.
Inclui: Limpeza da superfície superior da laje. Colocação da argamassa e afagamento da mesma. Colocação da impermeabilização. Resolução dos pontos singulares.
Critério de medição de projeto: Superfície medida em projeção horizontal, segundo documentação gráfica de Projeto, desde as faces interiores dos parapeitos ou muretes perimetrais que a limitam.
Critério de quantitativos de obra: Medir-se-á, em projeção horizontal, a superfície realmente executada segundo especificações de Projeto, desde as faces interiores dos parapeitos ou muretes perimetrais que a limitam.

| Código | Un | Descrição | Rendimento | Preço | Importância |
|---|---|---|---|---|---|
| mt09mor010c | m³ | Argamassa de cimento CEM II/B-L 32,5 N tipo M-5, confeccionada em obra com 230 kg/m³ de cimento e uma proporção em volume 1/6. (material) | 0.040 | 282.78 | 11.31 |
| mt09mcr250a | kg | Cimento cola melhorado, C2 E, com tempo de colocação ampliado, para a fixação de geomembranas, composto por cimentos especiais, inertes selecionados e resinas sintéticas. (material) | 2.000 | 1.72 | 3.44 |
| mt09mcr250b | kg | Cimento cola melhorado, C2 E S1, com tempo de colocação ampliado e grande deformabilidade, para a fixação de sobreposições de geomembranas, composto por cimentos especiais, inertes selecionados e resinas sintéticas. (material) | 0.150 | 7.36 | 1.10 |
| mt15rev011a | m² | Lâmina impermeabilizante flexível tipo EVAC, composta por uma folha dupla de poliolefina termoplástica com acetato de vinil etileno, com ambas as faces revestidas de fibras de poliéster não tecidas, de 0,52 mm de espessura e 335 g/m². (material) | 1.100 | 87.76 | 96.54 |
| mo029 | h | Aplicador de lâminas impermeabilizantes. (mão de obra) | 0.295 | 32.24 | 9.51 |
| mo067 | h | Ajudante de aplicador de lâminas impermeabilizantes. (mão de obra) | 0.295 | 30.23 | 8.92 |
| % | % | Custos diretos complementares | 2 % | 130.82 | 2.62 |
|  |  | Custos diretos |  |  | 133.44 |
