# Vedação de junta de construção, através da injeção de resina

- Propriedade do ficheiro: CYPE INGENIEROS, S.A.
- Formato: FIEBDC-3/2002
- Âmbito geográfico: Brasil
- Moeda: BRL
- Custos indiretos: 3.00 %
- Despesas gerais: 13.00 %
- Lucro: 6.00 %
- IVA: 17.00 %

## N Isolamentos e impermeabilizações

### NI Impermeabilizações

#### NIJ Juntas

**NIJ120** m Vedação de junta de construção, através da injeção de resina.
Vedação de junta de construção, através de tubo com microperfurações em todo o seu comprimento, de 13 mm de diâmetro exterior, de PVC, fixado ao suporte cada 20 cm com abraçadeiras metálicas, através do qual se injecta à pressão resina hidroexpansiva flexível de poliuretano, hidrófoba, de baixa viscosidade, (consumo médio: 0,21 kg/m). Inclusive injetor cónico e tubo de ligação exterior com tampa de proteção.
Inclui: Implantação e corte do tubo. Colocação do tubo para injeção de resina. Colocação das peças de finalização. Colocação dos injetores. Injeção da resina.
Critério de medição de projeto: Comprimento medido segundo documentação gráfica de Projeto.
Critério de quantitativos de obra: Medir-se-á o comprimento realmente executado segundo especificações de Projeto.

| Código | Un | Descrição | Rendimento | Preço | Importância |
|---|---|---|---|---|---|
| mt08tid010b | m | Tubo com microperfurações em todo o seu comprimento, de 13 mm de diâmetro exterior, de PVC, para injeção de resina. (material) | 1.300 | 31.08 | 40.40 |
| mt15sjd130b | kg | Resina hidroexpansiva flexível de poliuretano, hidrófoba, de baixa viscosidade. (material) | 0.210 | 201.24 | 42.26 |
| mt15sjd140a | Un | Injetor cónico. (material) | 0.200 | 18.90 | 3.78 |
| mt15sjd150a | Un | Tubo de ligação exterior com tampa de proteção. (material) | 0.200 | 66.65 | 13.33 |
| mt15sjd160a | Un | Abraçadeira metálica, para tubo de 13 mm de diâmetro. (material) | 5.000 | 3.18 | 15.90 |
| mq06eim010 | h | Equipamento de injeção manual de argamassas fluidas e resinas. (equipamento) | 0.348 | 6.34 | 2.21 |
| mo032 | h | Aplicador de produtos impermeabilizantes. (mão de obra) | 0.455 | 32.24 | 14.67 |
| mo070 | h | Ajudante de aplicador de produtos impermeabilizantes. (mão de obra) | 0.455 | 30.23 | 13.75 |
| % | % | Custos diretos complementares | 2 % | 146.30 | 2.93 |
|  |  | Custos diretos |  |  | 149.23 |
