# Dessolidarização sob piso cerâmico ou de pedra natural, com lâminas de elastômero de celúlas fechadas

- Propriedade do ficheiro: CYPE INGENIEROS, S.A.
- Formato: FIEBDC-3/2002
- Âmbito geográfico: Brasil
- Moeda: BRL
- Custos indiretos: 3.00 %
- Despesas gerais: 13.00 %
- Lucro: 6.00 %
- IVA: 17.00 %

## N Isolamentos e impermeabilizações

### NS Dessolidarizações

#### NSN Pisos

**NSN010** m² Dessolidarização sob piso cerâmico ou de pedra natural, com lâminas de elastômero de celúlas fechadas.
Dessolidarização sob piso cerâmico ou de pedra natural, com lâmina dessolidarizante de elastômero de células fechadas, de 1,51 mm de espessura, com ambas as faces revestidas de fibras de polipropileno, fixada ao suporte com cimento cola melhorado, C2 TE S1, deformável, com deslizamento reduzido e tempo de colocação ampliado, cor cinza, espalhado com desempenadeira dentada.
Inclui: Corte e preparação da lâmina dessolidarizante. Espalhamento do cimento cola sobre a superfície suporte. Colocação da lâmina dessolidarizante.
Critério de medição de projeto: Superfície medida segundo documentação gráfica de Projeto.
Critério de quantitativos de obra: Medir-se-á a superfície realmente executada segundo especificações de Projeto.

| Código | Un | Descrição | Rendimento | Preço | Importância |
|---|---|---|---|---|---|
| mt09mcm060a | kg | Cimento cola melhorado, C2 TE S1, deformável, com deslizamento reduzido e tempo de colocação ampliado, cor cinza, à base de cimento, inertes de granulometria fina, resinas sintéticas e aditivos especiais, com propriedades tixotrópicas e de endurecimento sem retração. (material) | 2.000 | 2.05 | 4.10 |
| mt15rev185a | m² | Lâmina dessolidarizante de elastômero de células fechadas, de 1,51 mm de espessura, com ambas as faces revestidas de fibras de polipropileno. (material) | 1.050 | 88.42 | 92.84 |
| mo029 | h | Aplicador de lâminas impermeabilizantes. (mão de obra) | 0.113 | 33.34 | 3.77 |
| mo067 | h | Ajudante de aplicador de lâminas impermeabilizantes. (mão de obra) | 0.113 | 31.49 | 3.56 |
| % | % | Custos diretos complementares | 2 % | 104.27 | 2.09 |
|  |  | Custos diretos |  |  | 106.36 |
