# Condicionamento acústico, com painéis autoportantes suspensos da laje

- Propriedade do ficheiro: CYPE INGENIEROS, S.A.
- Formato: FIEBDC-3/2002
- Âmbito geográfico: Brasil
- Moeda: BRL
- Custos indiretos: 3.00 %
- Despesas gerais: 13.00 %
- Lucro: 6.00 %
- IVA: 17.00 %

## N Isolamentos e impermeabilizações

### NT Condicionamento acústico

#### NTD Lajes

**NTD010** Un Condicionamento acústico, com painéis autoportantes suspensos da laje.
Condicionamento acústico, situado a uma altura menor de 4 m, com painel acústico autoportante de lã mineral, de 1200x300x40 mm, revestido nas duas faces com um véu mineral de cor Blanco, acabamento com um marco metálico lacado, cor branca, suspenso da laje com barras roscadas galvanizados, de 6 mm de diâmetro e 1000 mm de comprimento, com duas porcas e uma arruela.
Inclui: Limpeza e preparação da superfície suporte. Colocação do painel. Fixação do painel.
Critério de medição de projeto: Número de unidades previstas, segundo documentação gráfica de Projeto.
Critério de quantitativos de obra: Medir-se-á o número de unidades realmente executadas segundo especificações de Projeto.

| Código | Un | Descrição | Rendimento | Preço | Importância |
|---|---|---|---|---|---|
| mt16par130acaaa | Un | Painel acústico autoportante de lã mineral, de 1200x300x40 mm, revestido nas duas faces com um véu mineral de cor Blanco, acabamento com um marco metálico lacado, cor branca, Euroclasse A1 de reação ao fogo. (material) | 1.000 | 323.24 | 323.24 |
| mt12pna027a | m | Barra galvanizada roscada, de 6 mm de diâmetro e 1000 mm de comprimento, com duas porcas e uma arruela. (material) | 2.000 | 1.78 | 3.56 |
| op00tal010 |  | Furadeira. | 1.000 | 0.00 | 0.00 |
| op00ato010 |  | Parafusadeira. | 1.000 | 0.00 | 0.00 |
| mo054 | h | Montador de isolamentos. (mão de obra) | 0.343 | 33.54 | 11.50 |
| mo101 | h | Ajudante de montador de isolamentos. (mão de obra) | 0.057 | 27.93 | 1.59 |
| % | % | Custos diretos complementares | 2 % | 339.89 | 6.80 |
|  |  | Custos diretos |  |  | 346.69 |
