# Isolamento térmico sob laje, com painéis de aglomerado de cortiça expandida

- Propriedade do ficheiro: CYPE INGENIEROS, S.A.
- Formato: FIEBDC-3/2002
- Âmbito geográfico: Brasil
- Moeda: BRL
- Custos indiretos: 3.00 %
- Despesas gerais: 13.00 %
- Lucro: 6.00 %
- IVA: 17.00 %

## N Isolamentos e impermeabilizações

### NV Isolamentos térmicos de origem vegetal

#### NVD Lajes

**NVD010** m² Isolamento térmico sob laje, com painéis de aglomerado de cortiça expandida.
Isolamento térmico sob laje, formado por painel de aglomerado de cortiça expandida, de 30 mm de espessura, de 1000x500 mm, cor preto, de entre 105 e 125 kg/m³ de densidade, resistência térmica 0,75 m²K/W, condutibilidade térmica 0,04 W/(mK), fator de resistência à difusão do vapor de água entre 7 e 14, Euroclasse E de reação ao fogo, resistência à compressão >= 100 kPa, colocado topo a topo sobre a fôrmas da estrutura antes de concretar.
Inclui: Corte e preparação do isolamento. Colocação do isolamento.
Critério de medição de projeto: Superfície medida segundo documentação gráfica de Projeto.
Critério de quantitativos de obra: Medir-se-á a superfície realmente executada segundo especificações de Projeto.

| Código | Un | Descrição | Rendimento | Preço | Importância |
|---|---|---|---|---|---|
| mt16acs010ma | m² | Painel de aglomerado de cortiça expandida, de 30 mm de espessura, de 1000x500 mm, cor preto, de entre 105 e 125 kg/m³ de densidade, resistência térmica 0,75 m²K/W, condutibilidade térmica 0,04 W/(mK), fator de resistência à difusão do vapor de água entre 7 e 14, Euroclasse E de reação ao fogo, resistência à compressão >= 100 kPa. (material) | 1.050 | 81.12 | 85.18 |
| mo101 | h | Ajudante de montador de isolamentos. (mão de obra) | 0.057 | 27.93 | 1.59 |
| % | % | Custos diretos complementares | 2 % | 86.77 | 1.74 |
|  |  | Custos diretos |  |  | 88.51 |
