# Junta de dilatação em cobertura plana acessível, não ventilada. Impermeabilização com lâminas asfálticas

- Propriedade do ficheiro: CYPE INGENIEROS, S.A.
- Formato: FIEBDC-3/2002
- Âmbito geográfico: Brasil
- Moeda: BRL
- Custos indiretos: 3.00 %
- Despesas gerais: 13.00 %
- Lucro: 6.00 %
- IVA: 17.00 %

## Q Coberturas

### QA Planas acessíveis, não ventiladas

#### QAF Pontos singulares

**QAF010** m Junta de dilatação em cobertura plana acessível, não ventilada. Impermeabilização com lâminas asfálticas.
Junta de dilatação em cobertura plana acessível, não ventilada, ajardinada, tipo convencional, com módulo drenante. Impermeabilização: duas bandas de aderência, de membrana de betume modificado com elastômero SBS, de 3 mm de espessura, com armadura de feltro de poliéster reforçado e estabilizado de 150 g/m², de superfície não protegida, totalmente coladas ao suporte com maçarico, a cada lado da junta, prévia aplicação de primer com emulsão asfáltica aniônica com cargas; banda de reforço de 50 cm de largura, realizada a partir de membrana de betume modificado com elastômero SBS, de 3,5 mm de espessura, com armadura de feltro de poliéster não tecido de 160 g/m², de superfície não protegida, formando um fole sem aderir na zona da junta; cordão de enchimento para junta de dilatação, de pasta com base betuminosa tipo BH-II, de 20 mm de diâmetro; e banda de acabamento de 33 cm de largura, realizada a partir de membrana de betume modificado com elastômero SBS, de 3,5 mm de espessura, com armadura de feltro de poliéster reforçado e estabilizado de 150 g/m², com autoproteção mineral de cor verde, com resistência à penetração de raizes soldada à impermeabilização contínua da cobertura, formando um fole sem aderir na zona da junta, sobre o cordão de enchimento.
Inclui: Limpeza e preparação da superfície. Aplicação da emulsão asfáltica. Colocação das bandas de aderência. Colocação da banda de reforço. Colocação do cordão de enchimento no interior da junta. Colocação da banda de acabamento.
Critério de medição de projeto: Comprimento medido em projeção horizontal, segundo documentação gráfica de Projeto.
Critério de quantitativos de obra: Medir-se-á, em projeção horizontal, o comprimento realmente executado segundo especificações de Projeto.

| Código | Un | Descrição | Rendimento | Preço | Importância |
|---|---|---|---|---|---|
| mt14iea020c | kg | Emulsão asfáltica aniônica com cargas. (material) | 0.180 | 22.09 | 3.98 |
| mt14lba010i | m² | Membrana de betume modificado com elastômero SBS, de 3 mm de espessura, massa nominal 3 kg/m², com armadura de feltro de poliéster reforçado e estabilizado de 150 g/m², de superfície não protegida. (material) | 0.600 | 28.85 | 17.31 |
| mt14lba010g | m² | Membrana de betume modificado com elastômero SBS, de 3,5 mm de espessura, massa nominal 4 kg/m², com armadura de feltro de poliéster não tecido de 160 g/m², de superfície não protegida. (material) | 0.525 | 46.38 | 24.35 |
| mt15sja010i | m | Cordão de enchimento para junta de dilatação, de pasta com base betuminosa tipo BH-II, de 20 mm de diâmetro. (material) | 1.050 | 16.21 | 17.02 |
| mt14lga010oc | m² | Membrana de betume modificado com elastômero SBS, de 3,5 mm de espessura, massa nominal 5 kg/m², com armadura de feltro de poliéster reforçado e estabilizado de 150 g/m², com autoproteção mineral de cor verde, com resistência à penetração de raizes. (material) | 0.330 | 69.38 | 22.90 |
| op00sop010 |  | Maçarico para solda de lâminas asfálticas. | 1.000 | 0.00 | 0.00 |
| mo029 | h | Aplicador de lâminas impermeabilizantes. (mão de obra) | 0.149 | 32.24 | 4.80 |
| mo067 | h | Ajudante de aplicador de lâminas impermeabilizantes. (mão de obra) | 0.149 | 30.23 | 4.50 |
| % | % | Custos diretos complementares | 2 % | 94.86 | 1.90 |
|  |  | Custos diretos |  |  | 96.76 |
