# Encontro de cobertura plana acessível, não ventilada com ralo. Impermeabilização com lâminas asfálticas

- Propriedade do ficheiro: CYPE INGENIEROS, S.A.
- Formato: FIEBDC-3/2002
- Âmbito geográfico: Brasil
- Moeda: BRL
- Custos indiretos: 3.00 %
- Despesas gerais: 13.00 %
- Lucro: 6.00 %
- IVA: 17.00 %

## Q Coberturas

### QA Planas acessíveis, não ventiladas

#### QAF Pontos singulares

**QAF030** Un Encontro de cobertura plana acessível, não ventilada com ralo. Impermeabilização com lâminas asfálticas.
Encontro de cobertura plana acessível, não ventilada, com piso flutuante sobre suportes, tipo invertida com ralo de saída vertical, realizando um rebaixo no suporte à volta do ralo, no qual será assente a impermeabilização formada por: peça de reforço de membrana de betume modificado com elastômero SBS, de 3,5 mm de espessura, com armadura de feltro de poliéster não tecido de 160 g/m², de superfície não protegida, totalmente aderida ao suporte com maçarico, prévia aplicação de primer com emulsão asfáltica aniônica com cargas, e colocação de ralo sifonado de borracha EPDM, de saída vertical, de 80 mm de diâmetro, com grelha plana de borracha EPDM, integralmente aderido à peça de reforço anterior com maçarico.
Inclui: Execução de rebaixe do suporte à volta do ralo. Limpeza e preparação da superfície. Aplicação da emulsão asfáltica. Colocação da peça de reforço. Colocação do ralo.
Critério de medição de projeto: Número de unidades previstas, segundo documentação gráfica de Projeto.
Critério de quantitativos de obra: Medir-se-á o número de unidades realmente executadas segundo especificações de Projeto.

| Código | Un | Descrição | Rendimento | Preço | Importância |
|---|---|---|---|---|---|
| mt14iea020c | kg | Emulsão asfáltica aniônica com cargas. (material) | 0.300 | 22.09 | 6.63 |
| mt14lba010g | m² | Membrana de betume modificado com elastômero SBS, de 3,5 mm de espessura, massa nominal 4 kg/m², com armadura de feltro de poliéster não tecido de 160 g/m², de superfície não protegida. (material) | 1.050 | 46.38 | 48.70 |
| mt15acc050Ce | Un | Ralo sifonado de borracha EPDM, de saída vertical, de 80 mm de diâmetro, com grelha plana de borracha EPDM. (material) | 1.000 | 94.17 | 94.17 |
| op00sop010 |  | Maçarico para solda de lâminas asfálticas. | 1.000 | 0.00 | 0.00 |
| mo029 | h | Aplicador de lâminas impermeabilizantes. (mão de obra) | 0.366 | 32.24 | 11.80 |
| mo067 | h | Ajudante de aplicador de lâminas impermeabilizantes. (mão de obra) | 0.366 | 30.23 | 11.06 |
| mo008 | h | Encanador. (mão de obra) | 0.343 | 40.91 | 14.03 |
| % | % | Custos diretos complementares | 2 % | 186.39 | 3.73 |
|  |  | Custos diretos |  |  | 190.12 |
