# Encontro de cobertura plana acessível, ventilada com canaleta de drenagem com lâmina de poliolefinas com união termoselada. Impermeabilização com lâminas de poliolefinas

- Propriedade do ficheiro: CYPE INGENIEROS, S.A.
- Formato: FIEBDC-3/2002
- Âmbito geográfico: Brasil
- Moeda: BRL
- Custos indiretos: 3.00 %
- Despesas gerais: 13.00 %
- Lucro: 6.00 %
- IVA: 17.00 %

## Q Coberturas

### QB Planas acessíveis, ventiladas

#### QBF Pontos singulares

**QBF037** Un Encontro de cobertura plana acessível, ventilada com canaleta de drenagem com lâmina de poliolefinas com união termoselada. Impermeabilização com lâminas de poliolefinas.
Encontro de cobertura plana acessível, ventilada, com piso fixo, tipo convencional com canaleta de drenagem com lâmina de poliolefinas com união termoselada, de saída horizontal, de 110 mm de altura e 9200 mm de comprimento, fixada à superfície suporte com cimento cola melhorado, C2 TE S1, deformável, com deslizamento reduzido e tempo de colocação ampliado, cor cinza, preparada para receber a impermeabilização. Inclusive peças especiais e elementos de fixação.
Critérios considerados na determinação do preço da unidade de obra: O preço não inclui a impermeabilização.
Inclui: Limpeza e preparação da superfície suporte. Montagem e fixação.
Critério de medição de projeto: Número de unidades previstas, segundo documentação gráfica de Projeto.
Critério de quantitativos de obra: Medir-se-á o número de unidades realmente executadas segundo especificações de Projeto.

| Código | Un | Descrição | Rendimento | Preço | Importância |
|---|---|---|---|---|---|
| mt09mcm060a | kg | Cimento cola melhorado, C2 TE S1, deformável, com deslizamento reduzido e tempo de colocação ampliado, cor cinza, à base de cimento, inertes de granulometria fina, resinas sintéticas e aditivos especiais, com propriedades tixotrópicas e de endurecimento sem retração. (material) | 1.350 | 2.03 | 2.74 |
| mt15rev350a | Un | Canaleta de drenagem de ABS com caimento no seu interior, de 110 mm de altura e 1500 mm de comprimento, com suporte para revestimento de aço inoxidável, lâmina impermeabilizante flexível tipo EVAC, de 200 mm de largura, com união termoselada às abas da canaleta de drenagem e kit de fixação. (material) | 2.000 | 2390.54 | 4781.08 |
| mt15rev350b | Un | Canaleta de drenagem de ABS com caimento no seu interior, de 110 mm de altura e 1500 mm de comprimento, com suporte para revestimento de aço inoxidável, lâmina impermeabilizante flexível tipo EVAC, de 200 mm de largura, com união termoselada às abas da canaleta de drenagem e kit de fixação. (material) | 2.000 | 2390.54 | 4781.08 |
| mt15rev350c | Un | Canaleta de drenagem de ABS com caimento no seu interior, de 110 mm de altura e 1500 mm de comprimento, com suporte para revestimento de aço inoxidável, lâmina impermeabilizante flexível tipo EVAC, de 200 mm de largura, com união termoselada às abas da canaleta de drenagem e kit de fixação. (material) | 2.000 | 2390.54 | 4781.08 |
| mt15rev351a | Un | Peça de união de ABS para ligação de canaletas de drenagem, de 200 mm de comprimento e 110 mm de altura, com suporte para revestimento de aço inoxidável, lâmina impermeabilizante flexível tipo EVAC, de 200 mm de largura, com união termoselada às abas da peça de união e kit de fixação. (material) | 1.000 | 522.28 | 522.28 |
| mt15rev352a | Un | Peça para arremate de ABS para canaleta de drenagem, de 110 mm de altura, com lâmina impermeabilizante flexível tipo EVAC, de 200 mm de largura, com união termoselada à aba da peça para arremate e kit de fixação. (material) | 2.000 | 346.89 | 693.78 |
| mo029 | h | Aplicador de lâminas impermeabilizantes. (mão de obra) | 0.320 | 32.24 | 10.32 |
| mo067 | h | Ajudante de aplicador de lâminas impermeabilizantes. (mão de obra) | 0.320 | 30.23 | 9.67 |
| mo008 | h | Encanador. (mão de obra) | 1.109 | 40.91 | 45.37 |
| % | % | Custos diretos complementares | 2 % | 15627.40 | 312.55 |
|  |  | Custos diretos |  |  | 15939.95 |
