# Camada de proteção de agregado reciclado, em coberturas planas

- Propriedade do ficheiro: CYPE INGENIEROS, S.A.
- Formato: FIEBDC-3/2002
- Âmbito geográfico: Brasil
- Moeda: BRL
- Custos indiretos: 3.00 %
- Despesas gerais: 13.00 %
- Lucro: 6.00 %
- IVA: 17.00 %

## Q Coberturas

### QC Componentes de coberturas planas

#### QCA Camada de proteção de agregado

**QCA030** m² Camada de proteção de agregado reciclado, em coberturas planas.
Camada de proteção de agregado reciclado de concreto, lavado, de granulometria compreendida entre 20 e 40 mm, fornecido em sacos Big Bag, com uma espessura média de 10 cm, em coberturas planas, com um caimento do 1% ao 5%.
Inclui: Colocação e espalhamento da camada de proteção de agregado.
Critério de medição de projeto: Superfície medida segundo documentação gráfica de Projeto.
Critério de quantitativos de obra: Medir-se-á a superfície realmente executada segundo especificações de Projeto.

| Código | Un | Descrição | Rendimento | Preço | Importância |
|---|---|---|---|---|---|
| mt01aro010a | t | Agregado reciclado de concreto, lavado, de granulometria compreendida entre 20 e 40 mm, fornecido em sacos Big Bag. (material) | 0.233 | 37.19 | 8.67 |
| mo020 | h | Pedreiro. (mão de obra) | 0.086 | 32.24 | 2.77 |
| mo113 | h | Auxiliar de serviços gerais. (mão de obra) | 0.172 | 27.81 | 4.78 |
| % | % | Custos diretos complementares | 2 % | 16.22 | 0.32 |
|  |  | Custos diretos |  |  | 16.54 |
