# Painel sanduíche, para cobertura plana

- Propriedade do ficheiro: CYPE INGENIEROS, S.A.
- Formato: FIEBDC-3/2002
- Âmbito geográfico: Brasil
- Moeda: BRL
- Custos indiretos: 3.00 %
- Despesas gerais: 13.00 %
- Lucro: 6.00 %
- IVA: 17.00 %

## Q Coberturas

### QC Componentes de coberturas planas

#### QCN Painéis

**QCN010** m² Painel sanduíche, para cobertura plana.
Painel sanduíche com encaixe macho-fêmea nas quatro faces, composto de: face exterior de placa de cimento reforçado com fibras, de 12 mm de espessura, núcleo isolante de espuma de poliestireno extrudido de 200 mm de espessura e face interior de placa de gesso reforçado com fibras, de 12 mm de espessura, de 2400x550 mm, transmissão térmica 0,21 W/(m²K), Euroclasse B-s1, d0 de reação ao fogo, fixado com parafusos autoatarraxantes de cabeça escareada, de aço galvanizado, sobre estrutura de madeira, com um vão entre apoios de 60 cm, para cobertura plana. Inclusive vedante adesivo, para a vedação de juntas entre painéis.
Inclui: Marcação e corte dos painéis. Colocação e fixação do painel sanduíche. Vedação de juntas.
Critério de medição de projeto: Superfície medida segundo documentação gráfica de Projeto.
Critério de quantitativos de obra: Medir-se-á a superfície realmente executada segundo especificações de Projeto.

| Código | Un | Descrição | Rendimento | Preço | Importância |
|---|---|---|---|---|---|
| mt13pst018nh | m² | Painel sanduíche com encaixe macho-fêmea nas quatro faces, composto de: face exterior de placa de cimento reforçado com fibras, de 12 mm de espessura, núcleo isolante de espuma de poliestireno extrudido de 200 mm de espessura e face interior de placa de gesso reforçado com fibras, de 12 mm de espessura, de 2400x550 mm, transmissão térmica 0,21 W/(m²K), Euroclasse B-s1, d0 de reação ao fogo. (material) | 1.050 | 299.55 | 314.53 |
| mt13pst050a | Un | Cartucho de 310 ml de vedante adesivo, à base de polímeros acrílicos em dispersão aquosa. (material) | 0.240 | 20.52 | 4.92 |
| mt13pst100r | Un | Parafuso autoatarraxante de cabeça escareada, de aço galvanizado, de 6 mm de diâmetro e 260 mm de comprimento. (material) | 12.000 | 5.27 | 63.24 |
| mo054 | h | Montador de isolamentos. (mão de obra) | 0.206 | 33.54 | 6.91 |
| mo101 | h | Ajudante de montador de isolamentos. (mão de obra) | 0.206 | 27.93 | 5.75 |
| % | % | Custos diretos complementares | 2 % | 395.35 | 7.91 |
|  |  | Custos diretos |  |  | 403.26 |
