# Painel sanduíche, para cobertura plana

- Propriedade do ficheiro: CYPE INGENIEROS, S.A.
- Formato: FIEBDC-3/2002
- Âmbito geográfico: Brasil
- Moeda: BRL
- Custos indiretos: 3.00 %
- Despesas gerais: 13.00 %
- Lucro: 6.00 %
- IVA: 17.00 %

## Q Coberturas

### QC Componentes de coberturas planas

#### QCN Painéis

**QCN010** m² Painel sanduíche, para cobertura plana.
Painel sanduíche com encaixe macho-fêmea nas quatro faces, composto de: face exterior de placa de cimento reforçado com fibras, de 12 mm de espessura, núcleo isolante de espuma de poliestireno extrudido de 200 mm de espessura e face interior de placa de gesso reforçado com fibras, de 12 mm de espessura, de 2400x550 mm, transmissão térmica 0,21 W/(m²K), Euroclasse B-s1, d0 de reação ao fogo, fixado com parafusos autoatarraxantes de cabeça escareada, de aço galvanizado, sobre estrutura de madeira, com um vão entre apoios de 120 cm, para cobertura plana.
Inclui: Marcação e corte dos painéis. Colocação e fixação do painel sanduíche.
Critério de medição de projeto: Superfície medida segundo documentação gráfica de Projeto.
Critério de quantitativos de obra: Medir-se-á a superfície realmente executada segundo especificações de Projeto.

| Código | Un | Descrição | Rendimento | Preço | Importância |
|---|---|---|---|---|---|
| mt13pst018nh | m² | Painel sanduíche com encaixe macho-fêmea nas quatro faces, composto de: face exterior de placa de cimento reforçado com fibras, de 12 mm de espessura, núcleo isolante de espuma de poliestireno extrudido de 200 mm de espessura e face interior de placa de gesso reforçado com fibras, de 12 mm de espessura, de 2400x550 mm, transmissão térmica 0,21 W/(m²K), Euroclasse B-s1, d0 de reação ao fogo. (material) | 1.050 | 299.55 | 314.53 |
| mt13pst100r | Un | Parafuso autoatarraxante de cabeça escareada, de aço galvanizado, de 6 mm de diâmetro e 260 mm de comprimento. (material) | 7.000 | 5.27 | 36.89 |
| mo054 | h | Montador de isolamentos. (mão de obra) | 0.183 | 33.54 | 6.14 |
| mo101 | h | Ajudante de montador de isolamentos. (mão de obra) | 0.183 | 27.93 | 5.11 |
| % | % | Custos diretos complementares | 2 % | 362.67 | 7.25 |
|  |  | Custos diretos |  |  | 369.92 |
