# Clarabóia

- Propriedade do ficheiro: CYPE INGENIEROS, S.A.
- Formato: FIEBDC-3/2002
- Âmbito geográfico: Brasil
- Moeda: BRL
- Custos indiretos: 3.00 %
- Despesas gerais: 13.00 %
- Lucro: 6.00 %
- IVA: 17.00 %

## Q Coberturas

### QL Pontos de luz

#### QLC Clarabóias pré-fabricadas

**QLC010** Un Clarabóia.
Clarabóia de cúpula fixa parabólica mono-válvula, de polimetilmetacrilato (PMMA), de base quadrada, vão de abertura 40x40 cm, soco de 25 cm de altura, realizado com alvenaria de bloco cerâmico furado de 30x20x7, assente com argamassa de cimento, confeccionada em obra, dosificação 1:6; fixações estanques da cúpula ao apoio com tira-fundos e colocação de tampas protectoras.
Inclui: Colocação e fixação da cúpula ao apoio executado em obra. Proteção e impermeabilização rematando o apoio. Colocação dos elementos de estanqueidade da junta apoio-cúpula. Colocação dos elementos de proteção e estanqueidade das fixações.
Critério de medição de projeto: Número de unidades previstas, segundo documentação gráfica de Projeto.
Critério de quantitativos de obra: Medir-se-á o número de unidades realmente executadas segundo especificações de Projeto.

| Código | Un | Descrição | Rendimento | Preço | Importância |
|---|---|---|---|---|---|
| mt14iea020c | kg | Emulsão asfáltica aniônica com cargas. (material) | 0.406 | 22.09 | 8.97 |
| mt14lga010ea | m² | Membrana de betume modificado com elastômero SBS, de 3,5 mm de espessura, massa nominal 5 kg/m², com armadura de feltro de poliéster reforçado e estabilizado de 150 g/m², com autoproteção mineral de cor cinza. (material) | 0.546 | 57.29 | 31.28 |
| mt04lpt010b | Un | Bloco cerâmico furado duplo, para revestir, 30x20x7 cm, densidade 818 kg/m³. (material) | 18.000 | 0.62 | 11.16 |
| mt08aaa010a | m³ | Água. (material) | 0.006 | 3.79 | 0.02 |
| mt01arg005a | t | Areia de pedreira, para argamassa preparada em obra. (material) | 0.031 | 50.71 | 1.57 |
| mt08cem002 | kg | Cimento cinza em sacos. (material) | 4.750 | 0.63 | 2.99 |
| mt21mat010apa | Un | Clarabóia de cúpula fixa parabólica mono-válvula, de polimetilmetacrilato (PMMA), de base quadrada, vão de abertura 40x40 cm. (material) | 1.000 | 142.11 | 142.11 |
| mt21cms010 | Un | Material auxiliar para colocação, montagem e fixação de clarabóia pré-fabricada. (material) | 1.689 | 6.70 | 11.32 |
| mq06hor010 | h | Betoneira elétrica com uma capacidade de amassamento de 160 l. (equipamento) | 0.015 | 12.69 | 0.19 |
| op00amo010 |  | Esmerilhadeira. | 1.000 | 0.00 | 0.00 |
| mo029 | h | Aplicador de lâminas impermeabilizantes. (mão de obra) | 0.372 | 32.24 | 11.99 |
| mo067 | h | Ajudante de aplicador de lâminas impermeabilizantes. (mão de obra) | 0.372 | 30.23 | 11.25 |
| mo011 | h | Montador. (mão de obra) | 0.392 | 40.91 | 16.04 |
| mo080 | h | Ajudante de montador. (mão de obra) | 1.162 | 30.23 | 35.13 |
| mo113 | h | Auxiliar de serviços gerais. (mão de obra) | 0.177 | 27.81 | 4.92 |
| % | % | Custos diretos complementares | 2 % | 288.94 | 5.78 |
|  |  | Custos diretos |  |  | 294.72 |
