# Beiral decorativo

- Propriedade do ficheiro: CYPE INGENIEROS, S.A.
- Formato: FIEBDC-3/2002
- Âmbito geográfico: Brasil
- Moeda: BRL
- Custos indiretos: 3.00 %
- Despesas gerais: 13.00 %
- Lucro: 6.00 %
- IVA: 17.00 %

## Q Coberturas

### QR Arremates

#### QRA Beirais

**QRA010** m Beiral decorativo.
Beiral decorativo no telhado, formado por cachorros de madeira de 80x10x15 cm, assentes com argamassa de cimento, confeccionada em obra, dosificação 1:6 com uma separação de 50 cm, painéis cerâmicos furados com encaixe macho-fêmea de 50x20x3 cm e camada de compressão de 3 cm de espessura com a mesma argamassa, e aplicação manual de duas demãos de verniz sintético para exterior, a poro fechado, incolor, acabamento acetinado, à base de resinas alcídicas sobre a madeira, com aplicação prévia de uma demão de primer vedante para interior e exterior, formulado com resinas alcídicas e pigmentos selecionados.
Critérios considerados na determinação do preço da unidade de obra: O preço não inclui o enchimento das telhas de beiral.
Inclui: Marcação na laje dos elementos componentes do beiral. Assentamento dos cachorros. Formação do painel. Descarga, espalhamento e nivelamento com réguas da camada de argamassa de regularização. Aplicação de primer. Aplicação das demãos de acabamento.
Critério de medição de projeto: Comprimento da borda da vertente, medida pela sua face exterior, segundo documentação gráfica de Projeto.
Critério de quantitativos de obra: Medir-se-á, pelo seu maior desenvolvimento linear, o comprimento realmente executado segundo especificações de Projeto.

| Código | Un | Descrição | Rendimento | Preço | Importância |
|---|---|---|---|---|---|
| mt13anm010 | Un | Cachorro de madeira, 80x10x15 cm. (material) | 2.150 | 30.76 | 66.13 |
| mt04lcg020a | Un | Painel cerâmico furado com encaixe macho-fêmea, para revestir, 50x20x3 cm, com com topos retos. (material) | 4.000 | 2.28 | 9.12 |
| mt07emr111a | Un | Prego, de 4 mm de diâmetro e 40 mm de comprimento, de aço galvanizado de alta aderência. (material) | 2.000 | 0.21 | 0.42 |
| mt08aaa010a | m³ | Água. (material) | 0.010 | 3.79 | 0.04 |
| mt01arg005a | t | Areia de pedreira, para argamassa preparada em obra. (material) | 0.074 | 50.71 | 3.75 |
| mt08cem002 | kg | Cimento cinza em sacos. (material) | 22.500 | 0.63 | 14.18 |
| mt08adt010 | kg | Aditivo hidrófugo para impermeabilização de argamassas ou concretos. (material) | 0.450 | 3.03 | 1.36 |
| mt27plj010a | l | Primer vedante para interior e exterior, formulado com resinas alcídicas e pigmentos selecionados, cor branca, para aplicar com trincha, rolo ou pistola, com um conteúdo de compostos orgânicos voláteis (COV) < 350 g/l, para aplicar com trincha, rolo ou pistola. (material) | 0.190 | 47.00 | 8.93 |
| mt27bsj010a | l | Verniz sintético para exterior, a poro fechado, incolor, acabamento acetinado, à base de resinas alcídicas, com resistência aos raios UV, para aplicar com trincha, rolo ou pistola. (material) | 0.090 | 44.71 | 4.02 |
| mq06hor010 | h | Betoneira elétrica com uma capacidade de amassamento de 160 l. (equipamento) | 0.046 | 12.69 | 0.58 |
| mo020 | h | Pedreiro. (mão de obra) | 0.764 | 32.24 | 24.63 |
| mo077 | h | Ajudante de pedreiro. (mão de obra) | 1.222 | 30.23 | 36.94 |
| mo038 | h | Pintor. (mão de obra) | 0.294 | 32.24 | 9.48 |
| % | % | Custos diretos complementares | 2 % | 179.58 | 3.59 |
|  |  | Custos diretos |  |  | 183.17 |
