# Beiral decorativo

- Propriedade do ficheiro: CYPE INGENIEROS, S.A.
- Formato: FIEBDC-3/2002
- Âmbito geográfico: Brasil
- Moeda: BRL
- Custos indiretos: 3.00 %
- Despesas gerais: 13.00 %
- Lucro: 6.00 %
- IVA: 17.00 %

## Q Coberturas

### QR Arremates

#### QRA Beirais

**QRA010** m Beiral decorativo.
Beiral decorativo no telhado, formado por cachorros pré-fabricados de concreto de 90x7x10 cm, cor branca, assentes com argamassa de cimento, confeccionada em obra, com aditivo hidrófugo, dosificação 1:3 com uma separação de 50 cm, painéis cerâmicos furados com encaixe macho-fêmea de 50x20x3 cm e camada de compressão de 3 cm de espessura com a mesma argamassa.
Critérios considerados na determinação do preço da unidade de obra: O preço não inclui o enchimento das telhas de beiral.
Inclui: Marcação na laje dos elementos componentes do beiral. Assentamento dos cachorros. Formação do painel. Descarga, espalhamento e nivelamento com réguas da camada de argamassa de regularização.
Critério de medição de projeto: Comprimento da borda da vertente, medida pela sua face exterior, segundo documentação gráfica de Projeto.
Critério de quantitativos de obra: Medir-se-á, pelo seu maior desenvolvimento linear, o comprimento realmente executado segundo especificações de Projeto.

| Código | Un | Descrição | Rendimento | Preço | Importância |
|---|---|---|---|---|---|
| mt13anh010b | Un | Cachorro pré-fabricado de concreto, 90x7x10 cm, cor branca. (material) | 1.000 | 9.79 | 9.79 |
| mt04lcg020a | Un | Painel cerâmico furado com encaixe macho-fêmea, para revestir, 50x20x3 cm, com com topos retos. (material) | 4.000 | 2.28 | 9.12 |
| mt08aaa010a | m³ | Água. (material) | 0.010 | 3.79 | 0.04 |
| mt01arg005a | t | Areia de pedreira, para argamassa preparada em obra. (material) | 0.074 | 50.71 | 3.75 |
| mt08cem002 | kg | Cimento cinza em sacos. (material) | 22.500 | 0.63 | 14.18 |
| mt08adt010 | kg | Aditivo hidrófugo para impermeabilização de argamassas ou concretos. (material) | 0.450 | 3.03 | 1.36 |
| mq06hor010 | h | Betoneira elétrica com uma capacidade de amassamento de 160 l. (equipamento) | 0.046 | 12.69 | 0.58 |
| mo020 | h | Pedreiro. (mão de obra) | 0.916 | 32.24 | 29.53 |
| mo077 | h | Ajudante de pedreiro. (mão de obra) | 1.373 | 30.23 | 41.51 |
| % | % | Custos diretos complementares | 2 % | 109.86 | 2.20 |
|  |  | Custos diretos |  |  | 112.06 |
