# Beiral decorativo

- Propriedade do ficheiro: CYPE INGENIEROS, S.A.
- Formato: FIEBDC-3/2002
- Âmbito geográfico: Brasil
- Moeda: BRL
- Custos indiretos: 3.00 %
- Despesas gerais: 13.00 %
- Lucro: 6.00 %
- IVA: 17.00 %

## Q Coberturas

### QR Arremates

#### QRA Beirais

**QRA010** m Beiral decorativo.
Beiral decorativo no telhado, formado por bloco moldado para beiral, em forma de peito de pomba, assente com argamassa de cimento, confeccionada em obra, com aditivo hidrófugo, dosificação 1:3.
Critérios considerados na determinação do preço da unidade de obra: O preço não inclui o enchimento das telhas de beiral.
Inclui: Marcação na laje dos elementos componentes do beiral. Colocação dos blocos cerâmicos.
Critério de medição de projeto: Comprimento da borda da vertente, medida pela sua face exterior, segundo documentação gráfica de Projeto.
Critério de quantitativos de obra: Medir-se-á, pelo seu maior desenvolvimento linear, o comprimento realmente executado segundo especificações de Projeto.

| Código | Un | Descrição | Rendimento | Preço | Importância |
|---|---|---|---|---|---|
| mt05mpa011a | Un | Bloco cerâmico aparente maciço prensado, peito de pomba, vermelho, 24x12x5 cm. (material) | 18.000 | 3.00 | 54.00 |
| mt08aaa010a | m³ | Água. (material) | 0.006 | 3.79 | 0.02 |
| mt01arg005a | t | Areia de pedreira, para argamassa preparada em obra. (material) | 0.033 | 50.71 | 1.67 |
| mt08cem002 | kg | Cimento cinza em sacos. (material) | 5.000 | 0.63 | 3.15 |
| mq06hor010 | h | Betoneira elétrica com uma capacidade de amassamento de 160 l. (equipamento) | 0.022 | 12.69 | 0.28 |
| op00amo010 |  | Esmerilhadeira. | 1.000 | 0.00 | 0.00 |
| mo020 | h | Pedreiro. (mão de obra) | 0.687 | 32.24 | 22.15 |
| mo077 | h | Ajudante de pedreiro. (mão de obra) | 0.870 | 30.23 | 26.30 |
| % | % | Custos diretos complementares | 2 % | 107.57 | 2.15 |
|  |  | Custos diretos |  |  | 109.72 |
